# Rohbau III Mühlenhauskomplex
Angebotsaufforderung (GAEB 90, DA83)
DV-Nummer: 2261029
Eröffnung: 17.04.26
Währung: EUR

## VE 300.05.2 Rohbau III MHK
Datum: 13.03.26

*Hinweis*
0. Abkürzungsverzeichnis

AG Auftraggeber
AN Auftragnehmer
AVV Abfallverzeichnis-Verordnung
BauVO Baustellenverordnung
BE Baustelleneinrichtung
BGR Berufsgenossenschaftliche Regelungen
BT Bauteil
BÜ  Bauüberwachung
EBV Ersatzbaustoffverordnung
EG Erdgeschoss
EP Einheitspreis
GP Gesamtpreis
i.A. im Allgemeinen
i.M. im Mittel
KG Kellergeschoss / Untergeschoss
LV Leistungsverzeichnis
OG Obergeschoss
SPSG Stiftung Preußische Schlösser und Gärten, Berlin
und
Brandenburg
SiGeKo Sicherheits- und Gesundheitskoordinator
UG Untergeschoss / Kellergeschoss
UVV Unfallverhütungsvorschriften
WMP Werkstatt- und Montageplanung

Gebäudeteile der Gebäudeensembles:

MHK Mühlenhauskomplex, bezeichnet das
 Gebäudeensembles bestehend aus
 Mühlenhaus, Mühlenterrasse und Remise, einschl.
 Ergänzungsbauwerke und Waschhaus
MH  Mühlenhaus, Bestandsgebäude
MT  Mühlenterrasse, Bestandsgebäude
WH Waschhaus, Bestandsgebäude
Rem  Remise, Bestandsgebäude
AB-W  Ergänzungsbauwerk, Anbau westl. der Remise,
 Neubau
BW-N  Ergänzungsbauwerk, nördl. der Remise, Neubau
SH  Schweizer Haus, Neubau
MS  Marstall, Bestandsgebäude (2. BA)

*Hinweis*
1.  Allgemeine Angaben zum Bauvorhaben

1.1 Projektbezeichnung, Bauabschnitte

Das Projekt wird als "Besucherzentrum Historische
Mühle Park
Sanssouci" bezeichnet, mit dem Projektkürzel BZHM.

Die Planung für das künftige Besucherzentrum im Park
Sanssouci
umfasst die denkmalgerechte und restauratorische
Sanierung des
Gebäudeensembles an der Historischen Mühle mit zwei
neuen
Ergänzungsbauwerken, die Errichtung eines Neubaus,
sowie die
Herstellung der Freianlagen.

Ziel ist, das Serviceangebot für die steigende Zahl der
Parkbesucher zu erweitern und zu modernisieren.

Das geplante Nutzungsprogramm umfasst u.a. ein
erweitertes
Gastronomieangebot, die Errichtung einer
Verkaufsstätte als Buch-
und Souvenirshop, die Modernisierung der Ticket- und
Informationszentrale, Sanitäreinrichtungen für die
Parkbesucher,
sowie die Sanierung des vorhandenen Wohnungsbestandes.

Der gesamte Gebäudebestand aus der Mitte des
19.Jahrunderts
steht unter Denkmalschutz und ist Teil des
Landschaftsraumes
Park Sanssouci, der als UNESCO-Weltkulturerbe unter
besonderen
Schutz gestellt ist.

Die Maßnahme wird in folgenden Bauabschnitten
umgesetzt:

Vorgezogene, bauvorbereitende Bauarbeiten:
infrastrukturelle Tiefbau- und Ingenieurbauarbeiten

1. Bauabschnitt
denkmalgerechte und restauratorische Sanierung des
Mühlenhauskomplexes (MHK), bestehend aus den Bauteilen
Mühlenhaus (MH) mit den angrenzenden Bauteilen der
Mühlenterrasse (MT) und der ehemaligen Wagenremise
(Rem), sowie dem freistehenden, kleinen Waschhaus (WH)
Errichtung zweier kleinerer Ergänzungsbauwerke zur
Umsetzung des Nutzungsprogramms der Remise, im weiteren
Anbau-West (AB-W) und Bauwerk-Nord (BW-N) genannt,
westlich und nördlich der Wagenremise
Errichtung eines Neubaus als Ersatzbauwerk für das
ehemalige
"Schweizer Haus" (SH)
Herstellung der Freianlagen

2. Bauabschnitt
Umbau und Teilsanierung des Marstall-Gebäudes

Die in diesem LV beschriebenen Leistungen umfassen
ausschließlich Bauleistungen des 1. Bauabschnitts

1.2  Lage des Projektes

Das Projekt liegt am nord-östlichen Rand des Parks
Sanssouci in
Potsdam, vis-à-vis des Schlosses Sanssouci.
Straße: An der Orangerie, 14469 Potsdam

Das Gebäudeensemble befindet sich nördlich und
westlich der
"Maulbeerallee" am Fuß der historischen Windmühle und
wird von
der Straße "An der Orangerie" gekreuzt. Westlich
schließt sich der
"Nordische Garten" an.

Die Grundstücke des 1. Bauabschnitts werden im
Kataster unter
Gemarkung Potsdam, Flur 026 geführt; bestehend aus den
Flurstücken 4 und 944. Die Straße "An der Orangerie"
bildet das
Flurstück 5.
Die Grundstücke befinden sich im Eigentum der Stiftung
Preußische Schlösser und Gärten.

Das Planungsgebiet umfasst, einschließlich
Freianlagen, zwischen
der Straße "An der Orangerie" und der "Maulbeerallee"
gelegen,
eine Grundfläche von rund 4.500m², nördlich davon noch
einmal
rund 400m² Grundfläche des Marstall-Gebäudes des 2.
Bauabschnitts.

1.3  Planungsrechtliche Rahmenbedingungen und
Denkmalschutz

In Hinblick auf den besonderen Schutzstatus als
UNESCO-Weltkulturerbe ist der Park-Sanssouci, trotz
seiner Lage
innerhalb des Stadtgebietes von Potsdam, als
Außenbereich im
Sinne §35-BauGB eingestuft.

Der geschützte Gebäudebestand, welcher durch die
Baumaßnahme saniert und erhalten wird, ist Teil des
geschützten
Landschaftsraums Park Sanssouci, einschließlich dem
Neubau
Schweizer Haus, welcher nach Abbruch des historischen
Vorgängerbauwerks, das Gebäudeensemble wieder
komplettiert.

Die Bausubstanz der Bestandsgebäude des Ensembles ist
überwiegend bauzeitlich und stammt aus der Mitte des
19.
Jahrhunderts. Die Denkmalsubstanz ist unter der
Maßgabe des
maximalen Erhalts zu sichern und in Stand zu setzen,
oder bei
Teilverlusten originalgetreu wiederherzustellen.

Diese Zielstellung umfasst weitgehend:
die tragende Struktur weitestgehend unverändert zu
erhalten
und nach Erfordernis zu sanieren
wesentliche, statisch- konstruktive Schäden unter
maximalem
Substanzerhalt konstruktiv instand zu setzen
die äußeren Bau- und Dachformen zu erhalten, die
Dacheindeckungen werden weitestgehend material- und
denkmalgerecht erneuert
die Deckenkonstruktionen (Holzbalkendecken,
Gewölbekappen) zu erhalten und instand zu setzen
Fassadenoberflächen (z.B. Putzflächen, Sichtmauerwerk
und
Natursteinoberflächen) überwiegend zu sanieren und zu
restaurieren
bauzeitliche Fenster und Türen zu sanieren, ggf. zu
ergänzen
und im Einzelfall zu ersetzen
nicht denkmalgerechte Veränderungen der Nachkriegszeit
werden rückgebaut
fehlende, nicht mehr erhaltende Bauteile zu ergänzen
Restaurierungsmaßnahmen an originalen Oberflächen und
Zierbauteilen verschiedenster Materialien

*Hinweis*
2.  Allgemeine Technische Vorbemerkungen

Die laufende Nummerierung der nachfolgenden Punkte
bezieht
sich auf die Vorgaben der VOB/Teil C, DIN 18299 und
ist nicht
durchlaufend. Fehlende Punkte sind an anderer Stelle
behandelt,
oder haben keine Relevanz für die auszuführende
Leistungen des
LVs.

Allgemeiner Hinweis:

Wenn in der Leistungsbeschreibung nicht anders
beschrieben,
verstehen sich alle Positionen einschl. Einrichten,
Unterhalten und
Räumen der Baustelle, einschl. Stellen/ Aufbau,
Vorhalten und
Abbau aller für die Durchführung erforderlicher
Werkzeuge, Geräte,
Maschinen (auch Leitern, Gerüste bis 2,00 m,
Hebegeräte, Kräne
etc.) und sonstiger Hilfsmittel.

Es gelten die für das Gewerk maßgeblichen DIN-, DIN
EN- und DIN
EN ISO Normen, zusätzlich alle weiteren einschlägigen
und zum
Zeitpunkt der Angebotsabgabe gültigen Normen,
Vorschriften,
Richtlinien und Hinweise, insbesondere die BGR
(Berufsgenossenschaftlichen Regelungen) und die
Richtlinien der
Gemeinde-Unfall-Versicherer. Die Regeln für Sicherheit
und
Gesundheitsschutz der Bau-Berufsgenossenschaft sind
Bestandteil und Grundlage des Angebotes, ebenso die
Baustellenverordnung (Verordnung über Sicherheit und
Gesundheitsschutz auf Baustellen/ BaustellV, BGBl.I S
1283) in
der aktuell gültigen Fassung.

Soweit im Leistungsverzeichnis auf Technische
Spezifikationen
(z.B. nationale Normen, mit denen europäische Normen
umgesetzt
werden, europäische technische Zulassungen, gemeinsame
technische Spezifikationen, internationale Normen)
Bezug
genommen wird, werden ohne den ausdrücklichen Zusatz:
"oder
gleichwertig", immer gleichwertige Technische
Spezifikationen in
Bezug genommen

*Hinweis*
2.1  Allgemeine Angaben zur Baustelle

2.1.1  Lage, Besondere Vorgaben des Auftraggebers
(s.a. 1.3)

Die besondere Lage der Baustelle im Schlosspark
Sanssouci
erfordert eine besondere Rücksicht bei der
Bauausführung und auf
den Umgebungsschutz. Daraus leiten sich grundsätzlich
folgende
Anforderungen ab:
Schutzmaßnahmen am geschützten Baumbestand nach den
Anforderungen der kommunalen Baumschutzsatzung
Artenschutz nach den Anforderungen des §44
Bundesnaturschutzgesetz (BNatSchG)
Staubemissionen sind durch geeignete Maßnahmen zu
unterbinden (hier: im Außenbereich Befeuchtung bei
Staubentwicklung).
Es ist der Einsatz von schallgedämpften Geräten
vorgeschrieben.
Besonders lärmintensive Tätigkeiten sind 24 Stunden
vorher
beim AG anzumelden.
Verunreinigungen im öffentlichen Bereich sind sofort zu
entfernen.
Verlegen von Wasserschläuchen und Lagern von gefüllten
Flüssigkeitsbehältern innerhalb der denkmalgeschützten
Gebäude ist untersagt.
Rauchen ist innerhalb der Gebäude nicht gestattet

Parken von privaten KFZ auf den BE-Flächen und im
Umfeld
innerhalb des Parkgebietes ist untersagt und nur auf
dem
öffentlichem Parkplatz für Parkbesucher nahe der
Baustelle
kostenpflichtig möglich.

2.1.2  Besondere umweltrechtliche Vorschriften

Aufgrund der besonderen Lage des Baugebietes wird auf
die
behördlichen Umwelt- und Entsorgungsvorschriften und
deren
strikte Einhaltung besonders hingewiesen.

2.1.3  Art und Lage der Baulichen Anlage (s.a. 1.1)

Mühlenhauskomplex (MHK)
Denkmalgeschützes Gebäudeensemble bestehend aus den
Gebäudeteilen:

Mühlenhaus (MH), Bestandsgebäude erbaut Mitte
19.Jahrhundert:
4-geschossiges Bestandsgebäude, Massivbau mit
MW-Wänden,
unterkellert
Außenwände teils verputzt, teils Sichtmauerwerk, teils
aus
Naturstein
Decke über KG überwiegend Holzbalkendecken, z.T.
Stahlsteindecke
Holzbalkendecken mit Einschub und Zwischenböden
Terrassendecke ü. 1.OG aus MW-Gewölbekappen
Dachkonstruktion Holzbau, flach geneigtes Schrägdach
mit
Zinkeindeckung
Traufhöhen ca. 12,50m bis 15,50m
gepl. Nutzung: Wohngebäude mit 4 Whg., kleine
Büroeinheit,
kleine Gastro-Einheit

Mühlenterrasse (MT), Bestandsgebäude erbaut Mitte
19.Jahrhundert:
1-geschossiges Terrassengebäude, an das MH angrenzend
Massivbau mit MW-Wänden und MW-Gewölbedecken mit
Dachterrasse
Außenwände Sichtmauerwerk, teilweise aus Naturstein,
Höhe, einschl. der Brüstungen, bis ca. 9,70m
gepl. Nutzung: Terrassenbauwerk, mit unbeheizten
Nebenräumen
im Erdgeschoss

Remise (Rem), Bestandsgebäude erbaut Mitte
19.Jahrhundert:
1-geschossige, ehemalige Wagenremise, an die MT
angrenzend
Massivbau mit MW-Wänden, Außenwände aus Sichtmauerwerk
Dachkonstruktion Holzbau, flach geneigtes Schrägdach
mit
Schieferdeckung und PV-Schindeln
Traufhöhen ca. 5,20m
gepl. Nutzung: Sommergastronomie, öffentl. WC-Anlage

Anbau-West (AB-W), Neubau, Erweiterung als Anbau an die
Remise:
Massivbau, Außenwände Sichtbeton aus Leichtbeton /
Dämmbeton,
Flachdach begrünt, STB-Dachdecke
Attikahöhe ca. 4,50m
gepl. Nutzung: Erweiterung für die öffentl. WC-Anlage
in der
Remise

Bauwerk-Nord (BW-N), Neubau, Nebengebäude nördl. der
Remise:
1-geschossiger Holzbau, Außenwände mit Vorhangfassade
teilw.
MW gedämmt, teilw. als Kaltfassade
Flachdach begrünt, Holzdeckenkonstruktion
Attikahöhe ca. 3,60m
gepl. Nutzung: barrierefreie WC-Anlage, Müllstation

Waschhaus (WH), Bestandsgebäude, Nebengebäude erbaut
Mitte
19.Jahrhundert:
1-geschossiges, ehemaliges Waschhaus
Massivbau mit MW-Wänden, Außenwände aus Sichtmauerwerk
Dachkonstruktion Holzbau, flach geneigtes Pultdach mit
Zinkeindeckung
Traufhöhen ca. 3,50m
gepl. Nutzung: unbeheiztes Nebengebäude der
Sommergastronomie

Schweizer Haus (SH), Neubau, Ersatzbauwerk des
historischen
Schweizer Haus:
2-geschossig, am Fuß des Hangs zum Mühlenplateau
stehend
Erdgeschoss als massives Sockelbauwerk, Außenwände
Sichtbeton aus Leichtbeton / Dämmbeton,
Obergeschoss als Holzbau, Außenwände als Holzrahmenkonstruktion in Elementbauweise, mit vollverglasten
Fassadenelementen,
Dachkonstruktion Holzbau, flach geneigtes Schrägdach,
Dacheindeckung aus PV-Schindeln
Traufhöhen ca. 6,50m
gepl. Nutzung: Einzelhandel, Buch- und Museums-Shop

2.1.4  Verkehrsverhältnisse, Anfahrt

Die Baustelle ist über die öffentliche Straße
"Maulbeerallee", mit
LKW nur aus Richtung Osten, zu erreichen.
Die Zufahrt auf die Baustelle erfolgt über die Straße
"An der
Orangerie".

Die Straße "An der Orangerie" ist eine Liegenschaft
der Stiftung
Preußische Schlösser und Gärten (SPSG). An dieser
liegt der
Eingang in das Ticket- und Informationszentrum für die
Parkbesucher. Sie ist außerdem die fußläufige
Verbindung
zwischen dem nord-westlich gelegenen, öffentlichen
Besucherparkplatz und Schlosspark Sanssouci. Die ca.
5.80m
breite Straße ist daher insbesondere während der
touristischen
Hauptsaison durch Fußgängerverkehr stark frequentiert
und
zugleich Zufahrt zur Andienung anderer Gebäude,
Baustellen und
der Feuerwehr. Der Fußgängerverkehr wird daher auf die
nördl.
Straßenseite umgelenkt. Dennoch ist mit
Fußgängerverkehr und
Straßenquerungen zur "Mühlenrampe" zu rechnen.

Auf der Straße "An der Orangerie" ist deshalb bei
Befahrung durch
Baufahrzeuge besondere Rücksicht auf den
Fußgängerverkehr zu
nehmen. Es ist nur Schritttempo gestattet. Es besteht
Einweisungspflicht bei Ein- und Ausfahrt auf das
Baugelände.

Die Straße ist während der Bauausführung dauerhaft
freizuhalten.
Es besteht Parkverbot auf der Straße "An der
Orangerie". Im
Ausnahmefall ist für temporäre Einschränkungen die
Zustimmung
über die BÜ einzuholen.

Verschmutzungen der Straße durch Baufahrzeuge sind
durch den
AN eigenständig zu beseitigen. Dafür ggf. anfallende
Kosten sind
in die Einheitspreise der nachfolgenden LV-Positionen
einzukalkulieren.

2.1.5 Für den Verkehr freizuhaltende Flächen

Auf dem Baustellengelände sind die für die Arbeiten
anderer
Auftragnehmer erforderlichen Flächen freizuhalten.

Privater Parkverkehr innerhalb der
Baustelleneinrichtung ist
untersagt.
Öffentliche Verkehrsflächen sowie Parkplätze, soweit
sie nicht
durch den Bauzaun umschlossen sind, sind von
Baustelleneinrichtungen, Baugeräten usw. ständig
freizuhalten.
Besondere Aufmerksamkeit ist beim Queren der Flächen
für
Baustellenver- und -entsorgung erforderlich.
Feuerwehrzufahrten
und Aufstellflächen sind zwingend freizuhalten.

2.1.6  Baustelleneinrichtung (BE)

Der übergeordnete Baustelleneinrichtungsplan ist für
die
Bauphase des 1. Bauabschnitts erstellt und liegt als
Anlage den
Verdingungsunterlagen bei (s.
Baustelleneinrichtungsplan, lfd.
Plan-Nr. 101).

Die gesamte Baustellenfläche gliedert sich in drei
Teilbereiche, die
nicht direkt aneinander grenzen:
BE-Teilfläche Baufeld SH
BE-Teilfläche Baufeld MHK (Remisenhof)
BE-Teilfläche Baufeld MT

Die Baustelleneinrichtungsflächen sind begrenzt und
werden
gemäß Baustelleneinrichtungsplan zur Verfügung
gestellt.
Als Baustelleneinrichtung werden zur Verfügung
gestellt:
Einfriedung der BE Fläche mit festen Bauzäunen
allgemeine Baubeleuchtung auf dem Baufeld
Sanitärcontainer zur Nutzung aller Baugewerke

Sämtliche weitere Aufwendungen zur
Baustelleneinrichtung, sowie
die Arbeitsplatzbeleuchtung, soweit nicht als
Einzelpositionen
ausgeschrieben, sind gem. DIN 18299 als
Nebenleistungen in die
Einheitspreise der LV-Positionen einzukalkulieren.

2.1.7  Materialtransport

Seitens des AG wird kein Baukran, Hebegerät, sonstige
Transportmittel/-einrichtungen gestellt (s.a., Pkt.
2.2.04).

2.1.8 Lagerflächen

Lagerräume für Material und Gerät des AN werden durch
den AG
nicht bereit gestellt. Auf der BE-Fläche stehen nur
beschränkt
Lagerflächen zur Verfügung. Durch den AG / BÜ werden
bedarfsorientiert Kleinflächen als Parzellen für den
AN befristet
freigegeben. Im Innenbereich können bei Zustimmung der
Bauleitung des AG kurzzeitig Zwischenlager errichtet
werden,
soweit diese den Ablauf anderer Gewerke nicht stören
und
kurzfristig beräumt werden.

Grundsätzlich sind Baumaterialien einbauorientiert zu
ordnen und
zeitnah auf kurzem Weg zum Einsatzort zu bringen.

Aufstellplätze für temporäre Großgeräte sind durch den
AN in
Abstimmung mit der Bauleitung innerhalb der
ausgewiesenen
BE-Flächen einzurichten.

2.1.9  Anschlüsse für Wasser, Energie und Abwasser

Für die Leistungen des Auftragnehmers sind im
Baustellenbereich
Strom- und Wasseranschlüsse eingerichtet.
Diese können vom Auftragnehmer, für die Dauer der
Ausführung
genutzt werden.

Die Positionen und Anschlußwerte sind dem BE-Plan der
LV-Anlagen zu entnehmen.

Die Verbrauchskosten sind vom Auftragnehmer zu tragen
und
somit entsprechend einzukalkulieren.
Gem. den BVB des AG erfolgt für Baustrom und Bauwasser
jeweils
eine Umlage in Höhe von 0,3%, zzgl. 0,15% für die
Bereitstellung
der Sanitäranlage.

Die Umlage beträgt insgesamt 0,75% des brutto
Rechnungsbetrages.

2.1.10 Bodenverhältnisse, Hydrologische Verhältnisse
und
Schadstoffe

Verdacht auf besondere Schadstoffe im Baugrund besteht
nicht.
Tragfähiger Baugrund, sowie Grundwasser steht erst in
tieferen
Schichten an.

2.1.11 Umweltrechtliche Vorschriften, Beachtung der
Gefahrstoffverordnung (GefStoffV), Schutz vor
schädlichen
Umwelteinwirkungen

Vorhandene umweltschädliche Materialien und Bauteile,
die der
AN am Bau vorfindet und demontieren muss, sind
anzuzeigen und
zu separieren.

Die Entsorgung belasteter Stoffe erfolgt in allen
Fällen durch den
Abfallmanager des AG

Es sind die erforderlichen Vorkehrungen zum Schutz der
Nachbarschaft gegen jegliche Art von Belästigungen wie
Staub,
Gestank und Lärm zu treffen.

Lärmschutzmaßnahmen gelten als Nebenleistungen und
sind mit
in die Einheitspreise einzukalkulieren.
Sind die Arbeiten mit unvermeidlichen Belästigungen
über die im
o.g. Abschnitt geforderten Maßnahmen hinaus für die
Bauausführung nötig, so sind diese vor Ausführung der
Arbeiten der
Bauüberwachung zu melden und genehmigen zu lassen.
Dies gilt
insbesondere für Abbruch-, Erd- und Stemmarbeiten,
u.ä..

2.1.12  Besondere Vorgaben für die Entsorgung

Das BVH wird durch ein Abfallmanagement des AG
begleitet,
s.hierzu AVB, Pkt. 2.2.4

2.1.13  Höhenverhältnisse

Das Baugelände kann nicht als ebenerdig angesehen
werden. Die
südl. des Baugeländes gelegene Straße "Maulbeerallee"
liegt
deutlich tiefer als die Straße "An der Orangerie". Die
Maulbeeralle
steigt südl. und östl. des Baugeländes bis zum
Anschluß der
Straße "An der Orangerie" um bis ca. 5.00m an. Die
Höhenentwicklung gem. Eintrag im Lageplan und
Baustelleneinrichtungsplan ist zu beachten.

Die Arbeiten am SH auf der südl. Seite sind am Hang
auszuführen.

Bei allen Einmessarbeiten ist zu beachten, der absolute
Höhenbezug zu NHN an den Gebäuden Schweizer Haus (SH)
und Bestandsgebäude des Mühlenhauskomplex /(MHK) ist
unterschiedlich festgelegt:

Das Höhennivellement ist gemäß amtlichem Lageplan mit
der
Bezugshöhe festgelegt:
SH: +/- 0.00 = 46.05 ü.NHN
MHK: +/- 0.00 = 45.90 ü.NHN

Das fertige Gelände außerhalb des Gebäudes wird nach
Planung
der Außenanlagen hergestellt.

2.1.14  Schutz von Bäumen, Pflanzen etc.

Auf dem Baugelände und im Bereich der Zufahrten
befinden sich
Bäume, die im Zuge der übergeordneten
Baustelleneinrichtung
geschützt werden.

Aufgrund der besonderen Lage des Baugeländes im
Schloßpark
Sanssouci ist auf den Erhalt und Schutz des
Baumbestandes
besondere Rücksicht zu nehmen. Die Anforderungen nach
kommunaler Baumschutzsatzung sind unbedingt zu
beachten.

2.1.15 Im Baugelände vorhandene Anlagen, Hindernisse im
Boden

Im Baugelände vorhandene Alt-Anlagen sind nicht
vollständig
bekannt. Es ist aber grundsätzlich mit Hindernissen im
Boden zu
rechnen. Im Zuge der vorgezogenen Ingenieurbauarbeiten
wurden
neue Erdleitungen für Wasser, Abwasser- und
Elektroversorgung
außerhalb der Gebäude auf dem Baustellengelände
verlegt. Im
Boden der südlichen Baustellenfläche ist eine
Rigolenanlage
errichtet.

Daher ist bei Erdarbeiten grundsätzlich auf den
vorhandenen
Leitungsbestand zu achten.

Sollten bei evtl. erforderlichen Aushubarbeiten
Leitungen o.ä.
freigelegt werden, so liegt es im Aufgabenbereich des
Auftragnehmers den Auftraggeber, ggf. auch die
zuständigen
Behörden, zu informieren und eine Klärung
herbeizuführen.

2.1.16  Kampfmittelsondierung

Eine Kampfmittelsondierung ist nicht erforderlich. Es
liegt dem AG
eine Bescheinigung des Kampfmittelbeseitigungsdiensts
(KMBD)
des Landes Brandenburg vor, dass kein
Kampfmittelverdacht
vorliegt.

2.1.17 Baustellensicherheit / SiGeKo

Der Auftraggeber hat einen Sicherheits- und
Gesundheitskoordinator (SiGeKo) für die Baumaßnahme
eingesetzt. Die Vorgaben und die Anweisungen des
SiGeKo sind
bei der Bauausführung zwingend einzuhalten.

Mit Auftragserteilung verpflichtet sich der AN, seine
Mitarbeiter an
die Anforderungen an den Arbeitsschutzes in den
Sicherheitsplan
des SiGeKo einzuweisen, und die Einhaltung über die
Dauer seiner
Tätigkeit zu kontrollieren und nachzuhalten.

2.1.18 Allgemeiner Hinweis zu Baustellenordnung

Die Baustelle ist grundsätzlich immer in einem
aufgeräumten und
sauberen (besenreinen) Zustand zu halten.
Bauschutt ist arbeitstäglich in die bereitgestellten
Container des
AG zu verbringen, Verpackungsmaterial, sowie sonstige
Stoffe des
AN sind zum Abschluss eines Arbeitstages abzufahren.

Werden Arbeitsplätze nicht in aufgeräumtem und sauberen
Zustand nach Abschluss eines Arbeitstages verlassen,
werden
diese auf Veranlassung der Bauleitung hin durch Dritte
gesäubert.
Die entstehenden Kosten hierfür werden dem Verursacher
in
Anrechnung gebracht.

2.1.19 Art und Umfang von Schadstoffbelastungen

Für die Baumaßnahme wurde ein Schadstoffgutachten
erstellt.
Schadstoffbelastete Bauteile der Bestandskonstruktion
wurden
festgestellt. Diese werden im Zuge einer vorgezogenen
Abbruchmaßnahme, unter Begleitung eines Abfallmanagers
im
Vorfeld abgetragen, so dass bei der Ausführung der im
LV
beschriebenen Arbeiten keine schadstoffbelastete
Bauteile mehr
vorhanden sind.

2.1.20 Arbeiten anderer Gewerke

Mit zeitgleichen Bauarbeiten anderer Gewerke auf der
Baustelle
tätigen ist zu rechnen.

2.1.21 Werbung / Werbefreie Baustelle

Das Anbringen einer Firmenzeile am Bauschild des AG
ist nicht
vorgesehen.

Das Anbringen von Werbetafeln und / oder
Firmenschildern an
Bauzaun oder Gerüsten ist auf der ganzen Baustelle aus
Gründen
des Umgebungsschutzes grundsätzlich nicht gestattet.

Ausgenommen sind für Bauablauf und Baustellensicherheit
erforderliche Beschilderungen wie Verbots- Warn- und /
oder
Hinweisbeschilderungen, sowie kleinformatige
Firmenschilder zur
Kennzeichnung der firmeneigenen Container zur
Orientierung
ortsfremder Personen

*Hinweis*
2.2.  Allgemeine Angaben zur Ausführung

2.2.1  Bauteile, Arbeitsabschnitte

Aufgrund von Abhängigkeiten mit dem Bauablauf anderer
Gewerke
ist damit zu rechnen, dass die Arbeiten mit zeitlicher
Unterbrechung auszuführen sind.

Die Arbeitsabschnitte und Abläufe sind vom
Auftragnehmer, unter
Berücksichtigung der Terminziele, zu Arbeitsbeginn in
Ihrer
terminlichen Abfolge mit Einzelfristen darzustellen
und in
Abstimmung mit dem AG zu vereinbaren.

Der Auftragnehmer hat alle Maßnahmen für zur Sicherung
notwendiger Zwischenbauzustände, wie Abstützungen,
Provisorien
und Schutzmaßnahmen, durchzuführen und
einzukalkulieren.

Anspruch auf zusätzliche Vergütung besteht nicht,
sofern nicht in
gesonderten Positionen ausgeschrieben.

2.2.2 Besondere Erschwernisse während der Ausführung

Entfällt für dieses LV.

2.2.3  Besondere Anforderungen, Abfallmanagement und
Entsorgung

Das BV wird durch ein Abfallmanagement des AG
begleitet.

Abbruchmaterialien, anfallender Schutt, sowie sonstige
Materialien und Bauabfälle sind grundsätzlich nach
AVV-Schlüssel
zu separieren und sortenrein in bereitgestellte
Container des AG
abzuladen. Das Verfahren zur Entsorgung erfolgt durch
den
Abfallmanager.

Die Entsorgung von Abfallstoffen und Reststoffen,
insbesondere
Verpackungsmaterialien, die der AN durch seine
Leistung selbst
erzeugt, sind durch den AN auf eigene Kosten zu
beräumen und zu
entsorgen.

2.2.4  Anforderungen an die Baustelleneinrichtung,
Materialanlieferung, Materiallagerung,
Baustellensicherung

Die verfügbare Baustelleneinrichtungsfläche und die
übergeordnete Baustelleneinrichtung des AG ist dem
beiliegenden
Baustelleneinrichtungsplan zu entnehmen (s. Plananlage,
Baustelleinrichtungsplan).
Die Rahmenbedingungen der Baustelleneinrichtung des AG
gelten
übergeordnet und sind verbindliche Grundlage für die
Planung der
eigenen Baustellenorganisation des AN.

Verkehrs- und Bewegungsflächen, Anforderungen, sowie
der
Flächenbedarf anderer Gewerke sind grundsätzlich zu
berücksichtigen.

Die Baustelleneinrichtung des AN ist zwingend mit der
Bauleitung
/ Objektüberwachung des AG vor Einrichtung abzustimmen.
Danach erfolgt die Aufteilung und Zuweisung der
Flächen durch die
Objektüberwachung des AG.

Materialien sind nur in den Mengen anzuliefern, die
kurzfristig
eingebaut werden können. Größere Anlieferungen sind
mit der
Objektüberwachung abzustimmen. Das Lagern oder
Abstellen von
Material oder Hilfsmitteln wie auch
Baustellenfahrzeugen ist
außerhalb der definierten Baustelleneinrichtungsfläche
nicht
gestattet.

Falls Material auf der Baustelle gelagert wird,
geschieht dies auf
eigenes Risiko des AN. Eine Haftung des Auftraggebers
bei
Beschädigungen, Diebstahl etc. ist ausgeschlossen. Der
öffentliche Straßen- und Parkraum darf grundsätzlich
nicht zum
Abstellen von Baustellenfahrzeugen genutzt werden.

Sämtliche Baustelleneinrichtungen, die der AN zur
Durchführung
seiner Leistungen benötigt, sind vom AN zu erbringen,
die Kosten
hierfür sind mit den EP abgegolten, soweit keine
Einzelpositionen
im LV aufgeführt sind. Dies gilt ebenso für eigene
Container, die
der AN zur Ausführung der eigenen Leistung benötigt.
Diese sind in
die EPs einzurechnen und werden nicht gesondert
vergütet.

Dies gilt insbesondere auch für Hebewerkzeuge (Kran).
Für die
Kranaufstellung ist der Mehraufwand für die Verlegung
von
Zuleitungen aus der Haupt-UV komplett mit
einzukalkulieren.

Die Standorte der Baustromverteiler mit Anschlußwerten
sind dem
BE-Plan der LV-Anlagen zu entnehmen.

Zur Absicherung muss der Baustellenbereich ständig
geschlossen
gehalten werden, um das Betreten durch Unbefugte zu
verhindern.
Nach Beendigung der Arbeiten sind Baustellentüren und
Tore
durch den AN täglich abzuschließen.

2.2.5  Regelung und Sicherung des Verkehrs

Die Regelung des öffentlichen Verkehrs auf den Straßen
"An der
Orangerie" und "Maulbeerallee", sowie ggf.
erforderliche
Maßnahmen zur Verkehrssicherheit, z.B. für An- und
Abtransport
von Baugerät, Baukränen, Baumaterial, sind
grundsätzlich
Leistungen des AN und in der Einheitspreiskalkulation
zu
berücksichtigen.

Ggf. erforderliche Genehmigungen der
Straßenverkehrsbehörde
sind eigenverantwortlich durch den AN einzuholen.
Dafür anfallende Genehmigungsgebühren sind als
Nebenkosten
einzukalkulieren und werden vom AG nicht erstattet.

Die Hinweise der AVB, in Pkt. 2.1.4 sind zu beachten.

2.2.6  Hebegeräte, Kranlogistik und Gerüst

Seitens des AG werden für die nachfolgend
ausgeschriebenen
Leistungen Fassadengerüste gestellt.

Alle zur Durchführung, der in dieser
Leistungsbeschreibung
genannten Leistungen, notwendigen Innengerüste oder
Hebegeräte gehören zum Leistungsumfang des
Auftragnehmers,
und sind in der Einheitspreiskalkulation zu
berücksichtigen und
werden nicht zusätzlich vergütet.

Die Art und Ausführung der Innengerüste bzw.
Hebegeräte erfolgt
nach Wahl und geplantem Einsatzort in
Eigenverantwortung durch
den Auftragnehmer.

Für alle Arbeiten ist die Erschwernis durch
horizontale und
vertikale Transport- und Förderwege zu beachten.
Aufwendungen
für den Materialtransport sind in die Einheitspreise
der
LV-Positionen einzukalkulieren.

2.2.7  Vorhaltung von Gerüsten für andere Unternehmer

Grundsätzlich sind die Innengerüste des Auftragnehmers
auch für
Zwecke des Auftraggebers zur Nutzung frei. Die
Benutzung ist auf
jeden Fall mit dem Auftragnehmer abzustimmen.

2.2.8  Einrichtungen für Personal und Lagerung des AN

Es werden keine Mannschaftscontainer zum Zwecke des
Aufenthalts (für Pausenzeiten oder notwendige
Arbeitszeiten, etc.)
oder Materialcontainer vom AG gestellt. Diese müssen
grundsätzlich vom AN bereitgestellt werden.
Eine zusätzliche Vergütung erfolgt nicht.

2.2.9  Verwendung von Recycling-Stoffen, Anforderungen

Die Verwendung von Recyclingstoffen ist seitens der
SPSG, zur
Herstellung nicht sichtbarer Bauteile prinzipiell
erwünscht, steht
jedoch in Abhängigkeit zu den Anforderungen der
beauftragten
Leistung. Die Verwendung von Recycling-Stoffen ist
daher
grundsätzlich vom AG freizugeben.

Bei Verwendung von Recyclingstoffen, geht der AG davon
aus, dass
es zu keinen umweltbedenklichen Beeinträchtigungen
(unmittelbar oder auf Dauer) kommt. Im Zweifelsfall
hat der
Auftragnehmer den Beweis der Unbedenklichkeit zu
erbringen.

2.2.10  Hinweis zu Materialien, Anstriche,
Spachtelmassen etc.

Es sind grundsätzlich lösemittelfreie, emissionsarme
Materialien,
Anstriche, Spachtelmassen u.s.w zu wählen und
nachzuweisen. Es
werden grundsätzlich nur Klebstoffe mit den Prüfzeichen
"EC 1" der Gemeinschaft emissionskontrollierter
Verlegerwerkstoffe (GEV) oder
TÜVdotCOM/TFI (Zertifizierung nach TÜV)
verwendet.

Es werden ausschließlich Produkte eingesetzt, die das
AgBB
Zeichen (Aufschrift: "Emissionsgeprüft nach
DIBt-Grundsätzen)
und / oder das "Blauer Engel" - Zeichen tragen.

Die Verwendung von Bauschäumen ist mit Verweis auf den
Schutz
denkmalgeschützter Bauteile grundsätzlich nicht
gestattet!

2.2.11  Schutz angrenzender Bauteile
Sämtliche angrenzenden Bauteile (Putz, Holz, Metall,
etc.),
insbesondere schützenswerte Bauteile des zu erhaltenden
Baubestands, sind mit geeigneten Mitteln/Vorrichtungen
etc. zu
schützen, diese sind nach Arbeitsende wieder
rückstandlos zu
entfernen. Der Schutz ist eine Nebenleistung und wird
nicht extra
vergütet.

2.2.12 Beigestellte Stoffe durch den AG

Wenn vom Auftraggeber Baustoffe zur Verfügung gestellt
werden,
ist in den Leistungsbeschreibungen der damit verbundene
Aufwand beschrieben und näher geregelt.

2.2.13 Leistungen für andere Unternehmer

Sind Leistungen für andere Unternehmer zu erbringen,
wird dies in
der Leistungsbeschreibung geregelt.

2.2.14  Benutzung von Teilen der Leistung vor der
Abnahme

Teilleistungen, die vor Endabnahme einer Nutzung
überführt
werden sollen, oder zu überbauende Teilleistungen,
werden
gemeinsam mit dem Auftraggeber vor Schlußabnahme
kontrolliert
und protokolliert (gemäß § 4 Ziffer 10 VOB/B). Diese
Leistungskontrollen sind Bestandteil einer noch zu
erfolgenden
Abnahme der gesamten Bauleistungen und werden dieser
Abnahme beigefügt.

2.2.15  Übertragung der Wartung

Entfällt für dieses LV.

2.2.16  Terminvorgaben / Terminplan

Ein aktueller Rahmenterminplan wird mit Beginn der
Arbeiten
übergeben.

Innerhalb von 2 Kalenderwochen nach Auftragserteilung
hat der AN
Zwischentermine für Teilfertigstellungen eigener
Leistungen zu
erarbeiten.

2.2.17  Arbeiten anderer Gewerke

Mit zeitgleichen Bauarbeiten anderer auf der Baustelle
tätigen
Gewerken ist zu rechnen.

2.2.18  Einmessen des Bauwerkes

Erforderliche Einmessarbeiten, Abstecken der
Hauptachsen, das
Anlegen eines Meterrisses, sowie Kontrollmessungen
während der
Bauausführung, sind grundsätzlich Leistungen des AN.

Grundsätzlich hat der AN die Maßhaltigkeit der
Konstruktion seiner
Leistung vor Ort zu prüfen. Bei ggf. festgestellten
Maßabweichungen zur vorgegeben Planung besteht
Hinweispflicht für
den AN an den AG. Dies gilt insbesondere bei
Bauarbeiten Im
Bestand.

Die Verpflichtung des AN zur Maßhaltigkeit und
Eigenkontrolle bei
der Ausführung als Nebenleistung der eigenen
Bauleistungen gem.
VOB und DIN-Norm bleibt auch dann unberührt, wenn in
diesem
Leistungsverzeichnis Positionen für besondere
Messarbeiten
gebildet sind.

2.2.19  Ablauf der Arbeiten und Bautagebuch

Die einzelnen Abläufe und Termine werden in regelmäßig
stattfindenden Baustellenbesprechungen mit der
örtlichen
Objektüberwachung des AG koordiniert.

Die Teilnahme eines verantwortlichen Fachbauleiters des
Auftragnehmers an den regelmäßig stattfindenden
Baustellengesprächen ist sicherzustellen (1 x
wöchentlich). Der
Auftragnehmer hat ein Bautagebuch, zu führen und
wöchentlich
einzureichen.

Inhalt Bautagebuch:
Anzahl der vor Ort tätigen Mitarbeiter mit Name, Art
der
Tätigkeit, Qualifikation,
Wetter,
Leistungs- und Terminstand
größere Materiallieferungen,
Material- und Schuttentsorgung, etc.
sonstiges, besondere Ereignisse

Grundsätzlich sind alle für die Ausführung vorgesehenen
Materialien/Bauteile etc. rechtzeitig zu bemustern und
vom
Auftraggeber schriftlich zur Ausführung freigeben zu
lassen. Die
Bemusterungen haben nach den Vorgaben des
Auftraggebers zu
erfolgen und sind für den Auftraggeber kostenfrei,
solange nicht in
gesonderter Position ausgeschrieben. Terminverzüge
durch
verspätete Bemusterungen gehen zu Lasten des
Auftragnehmers.

2.2.20  Dokumentation

Für alle eingesetzten Baumaterialien und Bauprodukte
sind die
bauaufsichtlichen Zulassungen und Prüfzeugnisse sowie
die
technischen Systembeschreibungen, Datenblätter und
(sofern
vorhanden) Sicherheitsdatenblätter und Verwendungs -/
Einbauhinweise des Herstellers, nach Baufortschritt
frühzeitig vor
dem Einbau (als pdf) einzureichen.

Vor VOB Abnahme sind diese Dokumente gesammelt in
Papierform
und als pdf- Dateien an die Objektüberwachung des
Auftraggebers
bzw. den Auftraggeber zu übergeben. Alle
Papierunterlagen sind
vorzugsweise in A4 oder (wenn im Orginal größer) auf
A4 gefaltet
und sortiert in einem A4 Ordner geheftet einzureichen,
und digital
(auf USB-Stick), im Format pdf, auf Datenträger zu
übergeben.

Alle Unterlagen sind in deutscher Sprache oder
mindestens mit
einer Übersetzung in die deutsche Sprach zu verfassen.

Die zur Ausführung freigegebenen Werk- und
Montagepläne sind
(ggf. korrigiert) gesammelt in Papierform (auf A4
gefaltet) geordnet
im A4 Ordner und digital, im Format pdf, auf
Datenträger zu
übergeben. (Siehe LV Positionen im Titel Dokumentation)

2.2.21  Allgemeiner Hinweis zur Abrechnung

Soweit Ausführungspläne und Ausführung übereinstimmen,
wird
nach den Plänen abgerechnet. In allen anderen Fällen
sind
Aufmaßpläne des AN zu erstellen.

Vor Rechnungsstellung sind die erforderlichen Aufmaße
und
Mengennachweise rechtzeitig und in prüffähiger Form
zur Prüfung
vor Rechnungseingang einzureichen.

Teilrechnungen, Aufmaßpläne und Mengenermittlungen sind
grundsätzlich ab der ersten Teilrechnung bis zur
Schlussrechnung
kumulativ aufzustellen.

Die Abrechnungen bzw. örtliche Aufmaße sind
übersichtlich
aufzustellen. Sie sind dem Baufortschritt folgend
bereits
unmittelbar nach Ausführung der betreffenden Leistungen
anzufertigen.

Der AG behält sich vor, Teilrechnungen ohne
fortgeschriebenes
Aufmaß, als nicht prüffähig zurück zu weisen.

*Hinweis*
3.0 Plananlagen und weitere Unterlagen

Lagepläne

· Lfd. Plan-Nr -.100_Lageplan
· Lfd. Plan-Nr -.101d_Baustelleneinrichtung

Ausführungsplanung
Grundrisse 1:50:
· Lfd. Plan-Nr -.001 Mühlenhaus Kellergeschoss
· Lfd. Plan-Nr -.002 Mühlenhaus Erdgeschoss
· Lfd. Plan-Nr -.003 Mühlenhaus 1.Obergeschoss
· Lfd. Plan-Nr -.004 Mühlenhaus 2.Obergeschoss
· Lfd. Plan-Nr -.005 Mühlenhaus Dachgeschoss
· Lfd. Plan-Nr -.007 Mühlenhaus Dachaufsicht

· Lfd. Plan-Nr -.008 Mühlenterrasse, Erd- u.
Obergeschoss

· Lfd. Plan-Nr -.009 Remise, Erdgeschoss u.
Längsschnitt A
· Lfd. Plan-Nr -.010 Remise, Dachraum
· Lfd. Plan-Nr -.011 Remise, Dachaufsicht

 Schnitte 1:50:
· Lfd. Plan-Nr -.020 Mühlenhaus, Querschnitt A
· Lfd. Plan-Nr -.021 Mühlenhaus, Längsschnitt B
· Lfd. Plan-Nr -.022 Mühlenhaus, Querschnitt C

· Lfd. Plan-Nr -.025 Remise, Querschnitte B und C
· Lfd. Plan-Nr -.027 Remise, Querschnitte D und E

 Ansichten 1:50:
· Lfd. Plan-Nr -.030 Mühlenhaus, Ansicht Südfassade
· Lfd. Plan-Nr -.031 Mühlenhaus, Ansicht Ostfassade
· Lfd. Plan-Nr -.032 Mühlenhaus, Ansicht Nordfassade
· Lfd. Plan-Nr -.033 Mühlenhaus, Ansicht Westfassade

· Lfd. Plan-Nr -.035 Remise, Ansicht Ostfassade
· Lfd. Plan-Nr -.036 Remise, Ansicht Nordfassade
· Lfd. Plan-Nr -.037 Remise, Ansicht Westfassade

· Lfd. Plan-Nr -.060 Waschhaus, Grund, Schnitt,
Ansichten

 Detail
· Lfd. Plan-Nr -.210 Leitdetail Schornsteine Mühlenhaus
· Lfd. Plan-Nr -.203 Decke ü.KG Brandschutzputz

Fotodokumentationen
·  Bild-Dokumentation, Baufeld

### Titel 01 Baustelleinrichtung / Vorbereitende Maßnahmen

**01.1 Höhennivellierung Mühlenhaus**
Höhennivellierung und Dokumentation der Bestandshöhen
in
Räumen des Mühlenhauses im KG / EG / 1.OG / 2.OG / DG
zur
Festlegung der exakten Fußbodenhöhen.
(Kalkulationsgrundlage 5 Stk / Etage)
Menge: 1,000 Stk

**01.2 Höhennivellierung Mühlenterrasse**
Höhennivellierung und Dokumentation der Bestandshöhen
in
Räumen der Mühlenterrasse im EG / Terrasse / OK
Rollschicht
zur Festlegung der exakten Fußbodenhöhen.
(Kalkulationsgrundlage 10 Stk)
Menge: 1,000 Stk

**01.3 Höhennivellierung Waschhaus**
Höhennivellierung und Dokumentation der Bestandshöhen
in
allen Räumen des Waschhauses im EG
zur Festlegung der exakten Fußbodenhöhen.
(Kalkulationsgrundlage 1 Stk)
Menge: 1,000 Psch

**01.4 Meterriss herstellen**
Meterrisse
innerhalb der Baustelle deutlich sichtbar, dauerhaft
kennzeichnen, vorhalten und während der Bauzeit
schützen.
Mühlenhaus
1 Stk im Kellergeschoss
3 Stk im Erdgeschoss
3 Stk im 1.Obergeschoss
3 Stk im 2.Obergeschoss
2 Stk im Dachgeschoss
Mühlenterrasse
2 Stk im Erdgeschoss
Waschhaus
1 Stk im Erdgeschoss

Abrechnung je St Meterriss
Menge: 15,000 Stk

**01.5 Innengerüste / Rollgerüste**
Bereitstellen der erforderliche Innengerüste /
Rollgerüste für
nachfolgend beschriebene Arbeiten
in Bereichen höher > 3.50 m.(2.OG Mühlenhaus) für die
Dauer der
Bauzeit.

Innengerüste im Treppenraum und Außengerüste werden
bauseits
gestellt.
Menge: 1,000 Psch

**01.6 Notdach Mühlenterrasse / Mühlenhaus**
Einbau, Vorhaltung, Wiederabbau und Entsorgung eines
Notdaches zum Regenschutz der Flachdachflächen der
Mühlenterrasse und des Mühlenhauses.

Bestehend aus einer Holz-UK, Dachlatten, Gitterfolie
und
seitlichen Wandanschlüssen an das aufgehende
Ziegelmauerwerk.
Ausbildung mit Gefälle zur freien Entwässerung am
Terrassenrand.(oberhalb der Balusstraden)

Mühlenterrasse
Grundfläche:  50 m2
Wandanschluss:  38 m
Freier Terrassenrand: 12 m

Mühlenhaus
Grundfläche:  25 m2
Wandanschluss:  15 m
Freier Terrassenrand:  15 m

Siehe Grundriss / Schnitte Mühlenhaus 2.OG und
Mühlenterrasse

Abrechnung nach m2 überdeckter Grundrissfläche
Menge: 75,000 m2

### Titel 02 Abbrucharbeiten / Vorarbeiten

*Hinweis*
Der Transportweg für die Rückbauarbeiten in bauseits
gestellte
Container von bis zu 100 m ist in die
Rückbauleistungen mit
einzukalkulieren.

*Hinweis*

**02.1 Rückbau Ziegeldecke**
Abbruch Ziegeldecke mit Aufbeton

Stärke: bis 35 cm
Art des Decke: Ziegel, Stahl, Putz, Terrazzo

Material in bauseits gestellte Container, getrennt
nach Abfallarten,
verbringen. Entsorgung bauseits.

Ausführungsort: Decke über KG (Raum EG 013)
Menge: 1,750 m3

**02.2 Rückbau MW / Mauerwerkstaschen**
Herstellen von Mauerwerktaschen, B x H x T ca. 25 x 16
x 20 cm,
in Ziegelmauerwerk als Auflagertaschen für eine
Stahlbetondecke.

Material in bauseits gestellte Container, getrennt
nach Abfallarten,
verbringen. Entsorgung bauseits.

Ausführungsort: Decke über KG (Raum EG 013)
Menge: 8,000 Stk

**02.3 Rückbau Innenmauerwerk**
Abbruch Innennauerwerk, Stärke 12,5 bis 38cm, Höhe bis
300cm,
Art des Mauerwerks: Ziegelmauerwerk, Putz

Material in bauseits gestellte Container, getrennt
nach Abfallarten,
verbringen. Entsorgung bauseits.

Ausführungsort: KG bis DG in Kleinflächen,
Türdurchbrüche etc.
Menge: 5,500 m3

**02.4 Rückbau Innenputz Mauerwerkswände**
Innenputz abschlagen, in Kleinflächen, Mauerwerk
reinigen,
bestehend aus Kalkzementputz auf Ziegelmauerwerk,
Dicke: 10 - 30 mm

Schutt fachgerecht sortiert in bauseitige Container
entsorgen.
Entsorgung bauseits.

Ort: KG bis DG
Menge: 25,000 m2

**02.5 Rückbau Deckenbekleidung > 2.00 m2**
Deckenbekleidung unterhalb der Holzbalkendecken,
bestehend aus:
- Schalung  3 cm
- Rohrmatten mit Kalkputz, d ca. 2,0 cm

Einschneiden, demontieren und fachgerecht sortiert in
bauseitig
gestellte Container verbringen. Entsorgung bauseits.

Ort: EG bis DG
Menge: 75,000 m2

**02.6 Rückbau Deckenbekleidung < 2.00 m2**
Deckenbekleidung unterhalb der Holzbalkendecken,
bestehend aus:
- Schalung  3 cm
- Rohrmatten mit Kalkputz, d ca. 1,5 cm

in Kleinmengen bis zu 2,00 m2

Einschneiden, demontieren und fachgerecht sortiert in
bauseitig
gestellte Container verbringen. Entsorgung bauseits.

Ort: EG bis DG
Menge: 10,000 m2

**02.7 Rückbau Türblätter**
Ausbau von Türblättern aus Holz und Transport in
bauseits
gestellte Container. Transportweg ca. 50 m

Ort: KG bis DG
Menge: 3,000 Stk

**02.8 Rückbau Zargen**
Rückbau von Zargen aus Holz und Transport in bauseits
gestellte
Container. Transportweg ca. 50 m

Ort: KG bis DG
Menge: 3,000 Stk

**02.9 Rückbau Wandfliesen**
Rückbau von Wandfliesen, Material in bauseits
gestellte Container,
getrennt nach Abfallarten, verbringen. Entsorgung
bauseits.

Ort: KG bis DG
Menge: 10,000 m2

**02.10 Rückbau Mörtelschräge Fensterbank**
Rückbau von Mörtelschrägen auf Fensterbänken,
Material in
bauseits gestellte Container, getrennt nach
Abfallarten,
verbringen. Entsorgung bauseits.

Maße B x T x H1 / H2: ca. 125 x 20 x 3 x 10 cm

Ort: EG bis DG

Abrechnung nach St Fensterbank
Menge: 25,000 Stk

**02.11 Rückbau Schornsteinköpfe**
Rückbau der Schornsteinköpfe bis 0.5 -1.00 m unter
Dach.

Material: Ziegelmauerwerk, Blechverwahrung
Maße (cm) ca.:  40 x  45 x 200
  40 x 115 x 150
  70 x 110 x 150
  85 x 235 x 150
  40 x  85 x 150
  40 x  35 x 100

Abbruchmaterial trennen und in bauseits gestellte
Container
verbringen. Entsorgung bauseits.

Wandungsstärke bis 0,25 cm, Schornsteinzüge werden
übermessen

Ausführungsort. Dach Mühlenhaus, Dach Remise
Menge: 12,500 m3

**02.12 Rückbau Terrassenaufbau Blech / Bitumen / Gussasphalt**
Abshnittsweiser Rückbau Terrassenaufbau bis zu den
Ziegelgewölben, bestehend aus:
Zinkblechverwahrungen wand- und brüstungsseitig
Asphaltbelägen (D = ca.5 cm)

Bereich geschlossene Brüstung / aufgehendes Mauerwerk

Bereich offene Brüstung / Treppenabgang

Abbruchmaterial trennen und in bauseits gestellte
Container
verbringen. Entsorgung bauseits.

Ausführungs: Terrasse 2.OG Mühlenhaus
Menge: 65,000 m2

**02.13 Rückbau Aufbeton, Estriche auf Ziegelgewölbe**
Aufbeton/ Estriche auf bauzeitlichem Gewölben
vorsichtig
ausbauen, Material in bauseits gestellte Container,
getrennt nach
Abfallarten, laden, Entsorgung bauseits.

Aufbauhöhe über Gewölbestich ca. 12 cm
Höhe Stich ca. 15 cm

Ausführungsort: 2.OG, Terrasse Mühlenhaus
Menge: 10,000 m3

**02.14 Rückbau Rohrleitungen, bis DN 100**
Rückbau von Rohrleitungen in Wanden / Decken
Wandschlitzen
etc. bis DN 100

Material in bauseits gestellte Container, getrennt
nach Abfallarten,
verbringen. Entsorgung bauseits.

Ausführungsort: Mühlenhaus KG bis DG
Menge: 25,000 m

**02.15 Rückbau Elektrokabel**
Rückbau von Elektrokabeln in Wänden / Decken

Material in bauseits gestellte Container, getrennt
nach Abfallarten,
verbringen. Entsorgung bauseits.

Ausführungsort: Mühlenhaus KG bis DG
Menge: 50,000 m

**02.16 Rückbau Heiz- und Wasserleitungen, DN 15-50**
Rückbau von Heiz- und Wasserleitungen in Wänden /
Decken,
DN 15-50.

Material in bauseits gestellte Container, getrennt
nach Abfallarten,
verbringen. Entsorgung bauseits.

Ausführungsort: Mühlenhaus KG bis DG
Menge: 50,000 m

**02.17 Rückbau Schornsteinklappen**
Rückbau von Schornsteinschiebeklappen, Blech
Abmessung Öffnungsgröße bis 15 x 15 cm

Material in bauseits gestellte Container, getrennt
nach Abfallarten,
verbringen. Entsorgung bauseits.

Ausführungsort: Mühlenhaus KG bis DG
Menge: 15,000 Stk

*Hinweis*

**02.18 Rückbau Schornstein**
Abbruch Schornstein, Eisenleiter, Stahlband und
Stahlzugstäbe
bis unter Dach

Maße L x B x H:  ca. 65 x 40 x 400 cm
Material:  Ziegel, Kalkmörtel, Putz, Eisen

Material in bauseits gestellte Container, getrennt
nach Abfallarten,
verbringen.

Die erforderliche Gerüststellung ist mit
einzulkalkulieren.

Schornstein Waschhaus, Zustand 2025

Ausführungsort: Waschaus Dach
Menge: 1,000 psch

**02.19 Rückbau Innenmauerwerk**
Abbruch Innenmauerwerk

Stärke bis 12.5 cm
Höhe bis 300 cm
Material. Ziegel, Kalkmörtel, Putz

Material in bauseits gestellte Container, getrennt
nach Abfallarten,
verbringen.

Ausführungsort: EG
Menge: 10,000 m2

**02.20 Rückbau Bodenplatte**
Abbruch Bodenplatte

Stärke bis 15 cm
Material. Magerbeton, unbewehrt

Material in bauseits gestellte Container, getrennt
nach Abfallarten,
verbringen.

Ausführungsort: EG
Menge: 1,500 m3

**02.21 Zulage Rückbau Bodenplatte, bewehrt**
Zulage für den Rückbau der Bodenplatte wie vor
beschrieben,
jedoch Mehraufwand mit Bewehrungseisen.
Menge: 1,500 m3

**02.22 Rückbau Innenputz Mauerwerkswände**
Inneputz, Kalkzementputz, abschlagen, Ziegelmauerwerk
reinigen,

Dicke: 10 - 30 mm

Schutt fachgerecht in bauseitige Container entsorgen.
in Kleinflächen

Ort: EG
Menge: 25,000 m2

*Hinweis*

**02.23 Rückbau Terrassenaufbau Blech / Bitumen / Gussasphalt**
Abschnittsweiser Rückbau Terrassenaufbau bis zum
Aufbeton auf
den Ziegelgewölben, bestehend aus:
Zinkblechverwahrungen (Länge ca.50 m) wand- u.
brüstungsseitig
Asphaltbelägen

Abbruchmaterial trennen und in bauseits gestellte
Container
verbringen. Transportweg bis ca. 50 m

Ausbauort: Decke über EG
Menge: 55,000 m2

**02.24 Rückbau Terrassenaufbau Aufbeton, Estrich, Ziegelflachschicht, Sand**
Aufbeton/ Estriche auf bauzeitlichen Gewölbe vorsichtig
ausbauen, Material in bauseits gestellte Container,
getrennt nach
Abfallarten, laden, Entsorgung bauseits.

Stärke bis 30 cm
Transportweg bis ca. 50 m

Ausführungsort: Mühlenterrasse, Decke über EG
Menge: 15,000 m3

**02.25 Rückbau Eisenstangen**
Rückbau von Eisenstangen, Länge ca. 50 cm. im Mauerwerk
eingelassen (Regalkonsolen)

Transportweg bis ca. 50 m

Ausführungsort: Mühlenterrasse, EG
Menge: 12,000 Stk

*Hinweis*

**02.26 Vertikalschnitt Mauerwerk für Vorbereitung Rückbau**
Vertikalschnitt Mauerwerk für Vorbereitung Rückbau
Mauerwerk, Schnitttiefe 12,5 cm

Ausführungsort: KG bis DG
Menge: 25,000 m

**02.27 Verzahnung in Leibungen stemmen**
Verzahnung in Leibungen stemmen, als Vorbereitung um
Verband
wie Bestand aufzumauern, Verzahnung halber Stein jede
2. Schicht

Mauerwerk bis d= 25 cm

Material in bauseits gestellte Container, getrennt nach
Abfallarten, laden, Entsorgung bauseits.
Menge: 60,000 m

**02.28 Verzahnung in Leibungen stemmen**
Verzahnung in Leibungen stemmen,  als Vorbereitung um
Verband
wie Bestand aufzumauern, Verzahnung halber Stein jede
2. Schicht

Mauerwerk bis d= 40 cm

Material in bauseits gestellte Container, getrennt nach
Abfallarten, laden, Entsorgung bauseits.
Menge: 25,000 m

**02.29 Tapeten von Decken ablösen und entsorgen**
Tapeten bis 3-lagig an den Decken der Räume ablösen und
entsorgen, Decken sind zu erhaltenden.
Raumhöhe bis 4,30 m

Arbeitsgerüste sind mit einzukalkulieren

Material in bauseits gestellte Container, getrennt nach
Abfallarten, laden, Entsorgung bauseits.

Ausführungsort: Mühlenhaus EG bis DG
Menge: 250,000 m2

**02.30 Abbruch Kleinteile**
Abbruch Kleinteile, wie Schellen, Haken, Schrauben
ausbauen, Material in bauseits gestellte Container,
getrennt nach
Abfallarten, laden, Entsorgung bauseits.
Menge: 50,000 Stk

### Titel 03 Erdarbeiten

#### Bereich 03.01 Kelleraußenwände

**03.01.1 Freilegen der Kellerwand bis Unterkante Fundament**
Freilegen der Kellerwand bis Unterkante Fundament
Arbeitsraum ca. 60cm, Böschungswinkel 45°

Auffüllung; Sand, schwach humos, Bauschuttreste
und Geschiebemergel, Feinsand, mittelsandig,
schluffig, schwach
tonig, schwach grobsandig, vereinzelt schwach kiesig

Aushub bis 1,20 m unter GOK

Material in bauseits gestellte Container, getrennt nach
Abfallarten, laden, Entsorgung bauseits.
Menge: 2,000 m3

**03.01.2 Zulage Handschachtung**
Ausführung in Handschachtung als Zulage zu Pos. 03.1
Menge: 2,000 m3

**03.01.3 Gründungssohle verdichten**
Gründungssohlen verdichten, in Baugruben,
Verdichtungsgrad DPr 97%
Menge: 2,000 m2

**03.01.4 Planum Baugrube herstellen**
Planum Baugrube herstellen, einschließlich Verdichten,
Verdichtungsgrad DPr 97%, Geschiebemergel
Zulässige Abweichung von der Sollhöhe +-2cm
Die Sohle wird von den Baugrundgutachtern abgenommen.
Menge: 2,000 m2

**03.01.5 Verfüllen von Arbeitsräumen, profilgerecht, Liefermaterial**
Verfüllen von Arbeitsräumen, profilgerecht, mit vom AN
zu liefernden Stoffen, gemischtkörniger Boden der
Frostempfindlichkeitsklasse F2,
lagenweise verdichten, Verdichtungsgrad DPr min. 98%

LAGA Klassifizierung des Bodenmaterials: Z0 mit
Nachweis
Einbauhöhe bis 1,0 m
Menge: 2,000 m3

#### Bereich 03.02 Erdarbeiten im Gebäude

**03.02.1 Rückbau Fundamentreste**
Rückbau von Fundamentresten im KG, unbewehrter Beton
und
Ziegelmauerwerk

Material in bauseits gestellte Container, getrennt nach
Abfallarten, laden. Entsorgung bauseits.
Menge: 1,000 m3

**03.02.2 Bodenaushub Unterfangungen Bodenklasse 3-4**
Aushub in Handschachtung im Gebäude für abschnittsweise
Unterfangungen, Rohrgräben, Fundamente,

Material in bauseits gestellte Container, getrennt nach
Abfallarten, laden, Entsorgung bauseits.
Menge: 1,000 m3

**03.02.3 Bodenaushub Sohle Bodenklasse 3-4**
Aushub in Handschachtung im Gebäude (KG) für Sohle

Material in bauseits gestellte Container, getrennt nach
Abfallarten, laden, Entsorgung bauseits.
Menge: 30,000 m3

**03.02.4 Zulage schuttdurchsetzter Boden**
Zulage für vorgenannte Bodenaushub
Mehraufwand für Schutt durchsetzten Boden.
Menge: 10,000 m3

**03.02.5 Kapillarbrechende Schicht im Gebäude**
Liefern und Einbringen von Recyclingmaterial als
kapillarbrechende Schicht
Einbauhöhe: 0,50 m.

Einbauort: Mühlenhaus / Waschhaus KG / EG
Menge: 10,000 m3

**03.02.6 Verfüllen von Arbeitsräumen, profilgerecht, Liefermaterial**
Verfüllen von Arbeitsräumen, profilgerecht, mit vom AN
zu
liefernden Stoffen, gemischtkörniger Boden der
Frostempfindlichkeitsklasse F2,
lagenweise verdichten, Verdichtungsgrad DPr min. 98%

LAGA Klassifizierung des Bodenmaterials: Z0 mit
Nachweis
Einbauhöhe bis 0,50 m
Menge: 10,000 m3

**03.02.7 Füllsand für Feinplanum im Gebäude**
Liefern und Einbringen von Füllsand

Einbauhöhe: ca.0,50 m.
Einbauort EG
Menge: 10,000 m3

**03.02.8 Planum, Feinplanum**
Planum, Feinplanum von Bestandsboden und gelieferten
Füllsand
im Gebäude, inkl. Handverdichtung Verdichtung, DPr 97%,

Ausführungort: KG
Menge: 75,000 m2

### Titel 04 Mauerwerksarbeiten IW

#### Bereich 04.01 Böden

**04.01.1 Ziegelboden, reinigen, verfugen**
Kellersohle aus Ziegeln, überwiegend im Sandbett
verlegt, Teilbereiche im Mörtelbett / Mörtelfuge,

Fläche reinigen und von Mörtelanhaftungen und Farben
abstoßen, loses Material aus den Fugen entfernen,
Gesamte Fläche mit Kalk / Sandgemisch abfugen.
Menge: 85,000 m2

**04.01.2 Ziegelboden aufnehmen**
Ziegelboden im Sandbett verlegt, Teilbereiche im
Mörtelbett /
Mörtelfuge, aufnehmen, sichten, sortieren, reinigen
und auf der BE
auf Paletten oder Gitterkörben zum Wiedereinbau lagern.

Nicht verwendbare Ziegel in den bauseitig gestellten
Container entsorgen.
Menge: 100,000 m2

**04.01.3 Ziegelboden, neu verlegen**
Ziegelboden auf der BE gelagert, neu verlegen, inkl.
Vorbereitung
des Sandbetts und Verfugung mit Kalk / Sandgemisch.
Verband und Fugenbreite in der Art des vorhandenen
Pflasters.

Lieferung erforderlicher, neuer Ziegel in gesonderter
Position.
Menge: 15,000 m2

**04.01.4 Ziegel in der Art der vorhandenen liefern**
Ziegel in der Art der vorhandenen liefern zur
Verwendung im
Bodenbereich
Ziegelmaße 25 x 12,5 x 6,5 cm

Liefern und transportieren
Menge: 800,000 Stk

#### Bereich 04.02 Maurerarbeiten

*Hinweis*

**04.02.1 Mauerwerk Hlz 12/IIa, d=17.5 cm**
Mauerwerk Hlz 12/IIa, d=17.5 cm
Rohdichteklasse 0,80, H = 285 m
Menge: 30,000 m2

**04.02.2 Dämmstreifen Mineraralfaser d=20 mm, B=175 mm**
Einbau Trennfuge zwischen Holzbau und Mauerwerksbau mit
Mineralfaser, Breite 175 mm, D=20 mm
Menge: 15,000 m

*Hinweis*

**04.02.3 Schornsteinköpfe Sichtmauerwerk Mühlenhaus (rot)**
Aufmauern Schornsteinköpfe

Material:
Handstrichziegel 25 x 12.5 x 6.5 cm, rot einschl.
Vormauermörtel und Verfugung
Kellenverfugung neu, glatt
Schornsteinkopf oberer Abschluss Rollschicht mit
Überstand
Ausführung siehe Leitdetail

Schornsteinzüge werden übermessen,
Wandungsstärke ca. 25 cm

Abmessungen wie folgt:
Schornstein 1: ca. 45 x  40 cm
Schornstein 2: ca. 75 x 150 cm
Schornstein 3: ca. 75 x 205 cm
Menge: 5,500 m3

**04.02.4 Schornsteinköpfe Sichtmauerwerk Remise (gelb)**
Aufmauern Schornsteinköpfe

Material:
Handstrichziegel 25 x 12.5 x 6.5 cm, gelb einschl.
Vormauermörtel und Verfugung.
Kellenverfugung neu, glatt
Ausführung siehe Leitdetail

Schornsteinzüge werden übermessen,
Wandungsstärke ca. 25 cm

Abmessungen wie folgt:
L x b x H ca.: 0,51 x 0,42 x 2.40 m
Menge: 0,500 m3

**04.02.5 Schornsteinköpfe Sichtmauerwerk Waschhaus (gelb)**
Aufmauern Schornsteinköpfe

Material:
Handstrichziegel 25 x 12.5 x 6.5 cm, gelb einschl.
Vormauermörtel und Verfugung.
Kellenverfugung neu, glatt
Ausführung siehe Leitdetail

Schornsteinzüge werden übermessen,
Wandungsstärke ca. 25 cm

Abmessungen wie folgt:
L x B x H ca.: 0,38 x 0,61 x 4.00 m
Menge: 1,000 m3

**04.02.6 Balkenauflager, seitlich aufmauern, IW**
Bauseits freigestemmtes Mauerwerk der Wände im Bereich
der
freigestemmten und verstärkten / angelaschten
Deckenbalken
wieder vermauern,

Mauerziegel: Mz 12/ M5
Format: 25 x 12 x 6,5
Im Verband mit dem Bestandsmauerwerk
Gesamtstärke Wand bis ca. 40 cm

Ort: Decke über KG bis Decke über DG
Menge: 2,500 m3

**04.02.7 Ausmauern von Nischen / Fehlstellen in Ziegelwänden, d= 13,5 cm < 1m2**
Ausmauern von Nischen, vertikalen und horizontalen
Schlitzen,
Fehlstellen in Ziegelwänden

Fugen und Ziegelmaße angepasst an das vorhandenen
Mauerwerk, inkl. Stemmarbeiten zur Besäuberung

Tiefe der Nischen bis 13,5 cm
aus Vollziegeln 25 x 12 x 6,5 cm,
Mz 12/ Mg IIa
alle Fugen und Anschlüsse voll vermörtelt
einschließlich Verzahnung jede 4 Schicht

Aufmaß Fläche einschl.Verzahnung, Abrechnung kleinste
Einzelfläche 0,1 m2

In Flächen kleiner 1m2
Menge: 5,000 m2

**04.02.8 Ausmauern von Nischen / Fehlstellen in Ziegelwänden, d= 13,5 cm > 1m2**
Ausmauern von Nischen, vertikalen und horizontalen
Schlitzen,
Fehlstellen in Ziegelwänden

Fugen und Ziegelmaße angepasst an das vorhandenen
Mauerwerk, inkl. Stemmarbeiten zur Besäuberung

Tiefe der Nischen bis 13,5 cm
aus Vollziegeln 25 x 12 x 6,5 cm,
Mz 12/ Mg IIa
alle Fugen und Anschlüsse voll vermörtelt,
einschließlich Verzahnung jede 4 Schicht

Aufmaß Fläche einschl.Verzahnung

In Flächen größer 1m2
Menge: 5,000 m2

**04.02.9 Ausmauern von Nischen / Fehlstellen in Ziegelwänden, d= 30 cm < 1m2**
Ausmauern von Nischen in Ziegelwänden

Fugen und Ziegelmaße angepasst an das vorhandenen
Mauerwerk, inkl. Stemmarbeiten zur Besäuberung

Tiefe der Nischen bis 30 cm
aus Vollziegeln 25 x 12 x 6,5 cm,
Mz 12/ Mg IIa
alle Fugen und Anschlüsse voll vermörtelt,
einschließlich Verzahnung jede 4 Schicht

Aufmaß Fläche einschl.Verzahnung, Abrechnung kleinste
Einzelfläche 0,1 m2

In Flächen kleiner 1 m2
Menge: 15,000 m2

**04.02.10 Ausmauern von Nischen / Fehlstellen in Ziegelwänden, d= 30 cm > 1m2**
Ausmauern von Nischen in Ziegelwänden

Fugen und Ziegelmaße angepasst an das vorhandenen
Mauerwerk, inkl. Stemmarbeiten zur Besäuberung

Tiefe der Nischen bis 30 cm
aus Vollziegeln 25 x 12 x 6,5 cm,
Mz 12/ Mg IIa
alle Fugen und Anschlüsse voll vermörtelt,
einschließlich Verzahnung jede 4 Schicht

Aufmaß Fläche einschl.Verzahnung

In Flächen größer 1m2
Menge: 15,000 m2

**04.02.11 Ausmauern von Öffnungen in Ziegelwänden, d= 25 bis 50 <1m2**
Ausmauern von Öffnungen in Ziegelwänden

Fugen und Ziegelmaße angepasst an das vorhandenen
Mauerwerk, inkl. Stemmarbeiten zur Besäuberung

d= 12.5 bis 42 cm
aus Vollziegeln 25 x 12 x 6,5 cm,
Mz 12/ Mg IIa
alle Fugen und Anschlüsse voll vermörtelt,
einschließlich Verzahnung jede 4 Schicht

Aufmaß Fläche einschl.Verzahnung

In Flächen kleiner 1m2
Menge: 3,000 m3

**04.02.12 Ausmauern von Öffnungen in Ziegelwänden, d= 25 bis 50 >1m2**
Ausmauern von Öffnungen in Ziegelwänden

Fugen und Ziegelmaße angepasst an das vorhandenen
Mauerwerk, inkl. Stemmarbeiten zur Besäuberung

d= 25 bis 50cm
aus Vollziegeln 25 x 12 x 6,5 cm,
Mz 12/ Mg IIa
alle Fugen und Anschlüsse voll vermörtelt,

einschließlich Verzahnung jede 4 Schicht

Aufmaß Fläche einschl.Verzahnung

In Flächen größer 1 m2
Menge: 3,000 m3

**04.02.13 Ziegelwände, d= 12,5 cm > 1m2**
Ziegelwände

Fugen und Ziegelmaße angepasst an das vorhandenen
Mauerwerk,

d= 12,5 cm
aus Vollziegeln 25 x 12 x 6,5 cm,
Mz 12/ Mg IIa
alle Fugen und Anschlüsse voll vermörtelt,
einschließlich Verzahnung jede 4 Schicht

Aufmaß Fläche einschl.Verzahnung

In Flächen größer 1m2
Menge: 10,000 m2

**04.02.14 Ziegelwände, d= 25.0 cm > 1m2**
Ziegelwände

Fugen und Ziegelmaße angepasst an das vorhandenen
Mauerwerk,

d= 25 cm
aus Vollziegeln 25 x 12,5 x 6,5 cm,
Mz 12/ Mg IIa
alle Fugen und Anschlüsse voll vermörtelt,
einschließlich Verzahnung jede 2 Schicht

Aufmaß Fläche einschl.Verzahnung

In Flächen größer 1m2
Menge: 4,000 m3

**04.02.15 Ziegelwände, d= 38.0 cm > 1m2**
Ziegelwände

Fugen und Ziegelmaße angepasst an das vorhandenen
Mauerwerk,

d= 38 cm
aus Vollziegeln 25 x 12,5 x 6,5 cm,
Mz 12/ Mg IIa
alle Fugen und Anschlüsse voll vermörtelt,
einschließlich Verzahnung jede 2 Schicht

Aufmaß Fläche einschl.Verzahnung

In Flächen größer 1m2
Menge: 0,500 m3

**04.02.16 Zulage Anpassen Mauerwerk an Dachschräge**
Anpassen Mauerwerk an Dachschräge als Zulage für
vorstehende
Position Ziegelwände d=25 cm, einschließlich abziehen
der
Schräge mit Mörtel.
Menge: 10,000 m

**04.02.17 Sturzausbildung Stahlbeton in Mauerwerk 88.5 / 25**
Sturzausbildung STB in Mauerwerk
bestehend aus 2 Stahlbetonstürzen FT S47KU
Breite ca. 11.5 cm
nebeneinander liegend in MW 25 cm der Innenwand
beim Aufmauern einbauen.

Lichte Öffnung 88.5 cm
Abrechnung je Öffnung

Ausführungsort: Mühlenhaus EG.006 Briefkastennische
Menge: 1,000 Stk

**04.02.18 Stahlbetonsturz in Bestandsmauerwerk 101 / 25 cm**
Sturzausbildung STB in Bestandsmauerwerk
bestehend aus 2 Stahlbetonstürzen, FT S47KU
Breite ca. 11.5 cm
nebeneinanderliegend in MW 25 cm der Innenwand einbauen
Wand einseitig horizontal schlitzen, ersten Sturz
einlegen,
einschließlich Auflager herstellen und
kraftschlüssigen Anschluss
an den Bestand, dann zweiten Sturz wie vorstehend.

Lichte Öffnung bis 101 cm

Abrechnung je Türöffnung
Menge: 2,000 Stk

**04.02.19 Stahlbetonsturz in Bestandsmauerwerk 151 cm**
Sturzausbildung STB in Bestandsmauerwerk
bestehend aus 3 Stahlbetonstürzen, FT S47KU
Breite ca. 11,5 cm
nebeneinanderliegend in MW 38 cm der Innenwand
einbauen.
Wand einseitig horizontal schlitzen, ersten Sturz
einlegen
einschließlich Auflager herstellen und
kraftschlüssigen Anschluss
an den Bestand,dann zweiten Sturz wie vorstehend.

Lichte Öffnung 151 cm
Abrechnung je Türöffnung

Ausführungsort: Mühlenhaus EG.006
Menge: 3,000 Stk

**04.02.20 Innenwände reinigen**
Innen-Wandflächen Ziegel / Kalkstein reinigen von losen
Bestandteilen durch abkehren und abstoßen, mit klaren
Wasser
abwaschen als Vorbereitung zur nachfolgenden
Fugensanierung.

Ausführungsort: Mühlenterrasse EG / Remise KG /
Mühlenhaus KG
Menge: 820,000 m2

**04.02.21 Innenwände Fremdmaterialentfernung**
Entfernung von Metallteilen (Nägel, Haken, Schrauben),
von Kunststoffteilen (Plastikdübel) etc. aus den
Ziegelaußenwänden der Remise.

Die Entfernung ist handmechanisch unter Zuhilfenahme
geeigneter
Werkzeuge auszuführen.

Die Entfernung ist auf das definierte Fremdmaterial zu
beschränken. Der umgebende Bestand, insbesondere die
Ziegelkanten angrenzender Ziegel, dürfen nicht
beschädigt
werden.

Die nach der Entfernung von Metall- und
Kunststoffteilen
entstandenen Fehlstellen im Ziegel oder Fugenmörtel
sind oberflächenbündig mit Ersatzmasse bzw. Fugenmörtel
entsprechend dem umgebenden Bestand zu schließen.

Ausführungsort: Mühlenterrasse EG / Remise KG
Menge: 50,000 Stk

**04.02.22 Fugensanierung Mauerwerk Ziegelwand SG 100%**
Fugensanierung Mauerwerk Ziegelwand
Schadensgrad 100%
Fugen 2,5 cm tief auskratzen und neu verfugen

Ausführungsort: Mühlenterrasse KG / Remise KG
Menge: 200,000 m2

**04.02.23 Fugensanierung Mauerwerk Ziegelwand SG 50%**
Fugensanierung Mauerwerk Kelleraußenwand
Schadensgrad 50%
Fugen 2,5 cm tief auskratzen und neu verfugen

Ausführungsort: Mühlenterrasse KG / Remise KG
Menge: 100,000 m2

**04.02.24 Fugensanierung Mauerwerk Ziegelwand SG 15%**
Fugensanierung Mauerwerk Kelleraußenwand
Schadensgrad 15%
Fugen 2,5 cm tief auskratzen und neu verfugen

Ausführungsort: Mühlenhaus KG / Remise KG
Menge: 400,000 m2

**04.02.25 Fugensanierung Mauerwerk Kalksteinwand SG 100%**
Fugensanierung Mauerwerk Kalksteinwand
Schadensgrad 100%
Fugen 2,5 cm tief auskratzen und neu verfugen

Ausführungsort: Mühlenterrasse KG
Menge: 60,000 m2

**04.02.26 Fugensanierung Mauerwerk Kalksteinwand SG 50%**
Fugensanierung Mauerwerk Kelleraußenwand
Schadensgrad 50%
Fugen 2,5 cm tief auskratzen und neu verfugen

Ausführungsort: Mühlenterrasse KG
Menge: 60,000 m2

**04.02.27 Fugensanierung Mauerwerk Ziegelgewölbe SG 100%**
Fugensanierung Mauerwerk Ziegelgewölbe
Gewölbestärke 12.5 cm
Schadensgrad 100%
Loses Material aus den Fugen Bürsten / Aussaugen,
vornässen
und neu verfugen.

Ausführungsort: Mühlenterrasse KG / Remise KG
Menge: 65,000 m2

**04.02.28 Fugensanierung Mauerwerk Ziegelgewölbe SG 50%**
Fugensanierung Mauerwerk Ziegelgewölbe
Gewölbestärke 12.5 cm
Schadensgrad 50%
Loses Material aus den Fugen Bürsten / Aussaugen,
vornässen
und neu verfugen

Ausführungsort: Mühlenterrasse KG / Remise KG
Menge: 60,000 m2

**04.02.29 Schlämmputz, auf Ziegel - Wände**
Innenputz als Schlämmputz, auf Wand-Ziegelflächen mit
zweimaligem Auftrag.

Ausführung einschl. Untergrundvorbereitung, lose Putze
abnehmen, Anhaftungen mit dem Stahlbesen entfernen,
fluatieren, vornässen.

Ausführungsort: Keller Mühlenterrasse
Menge: 50,000 m2

**04.02.30 Schlämmputz, auf Ziegel - Gewölbedecke**
Innenputz als Schlämmputz, auf
Gewölbedecken-Ziegelflächen,
mit zweimaligem Auftrag.

Ausführung einschl. Untergrundvorbereitung, lose Putze
abnehmen, Anhaftungen mit dem Stahlbesen entfernen,
fluatieren, vornässen.

Ausführungsort: Keller Mühlenterrasse
Menge: 50,000 m2

**04.02.31 Stahlbauteile entrosten - bis 100 mm**
Stahlträger / Flachstähle, Mauerwerksanker etc. an
allen
Sichtflächen entrosten und lose und alte Beschichtung
entfernen
und Grundbeschichtung mit Rostschutzfarbe

Sichtfläche Abwicklung bis 100 mm
Menge: 25,000 m

**04.02.32 Stahlbauteile entrosten - bis 200 mm**
Stahlträger / Flachstähle, Mauerwerksanker etc. an
allen
Sichtflächen entrosten und lose und alte Beschichtung
entfernen
und Grundbeschichtung mit Rostschutzfarbe

Sichtfläche Abwicklung bis 200 mm
Menge: 25,000 m

**04.02.33 Stahlbauteile entrosten - bis 300 mm**
Stahlträger / Flachstähle, Mauerwerksanker etc. an
allen
Sichtflächen entrosten und lose und alte Beschichtung
entfernen
und Grundbeschichtung mit Rostschutzfarbe

Sichtfläche Abwicklung bis 300 mm
Menge: 33,000 m

**04.02.34 Besandete Bitumendachbahnen mit Rohfilzeinlage (R500)**
Besandete Bitumendachbahnen mit Rohfilzeinlage (R500
nach
DIN 14967) 25 cm breit, auf bauseitigem Fundament
verlegen.
Menge: 15,000 m

#### Bereich 04.03 Mauerwerkssanierung

**04.03.1 Verpressen von Rissen im Mauerwerk, 0,3 bis 5,0 mm**
Verpressen von Rissen im Ziegel-Mauerwerk, in
unterschiedlichen
Einzellängen, Rissbreite 0,3 - 7,0 mm
Riss und benachbarte, hohl liegende Fugen verdämmen
Bohrlöcher herstellen und Verpressstutzen einbauen
(Anzahl und Abstand nach Wahl des AN),
und nach abgeschlossener Verpressung wieder ausbauen,
Bohrlöcher schließen
Material: Verpresszement CEM I 42,5 R - HS/NA,
Zusammensetzung der Verpresssuspension nach Wahl des
AN,
(ggf. mit einem Sachverständigen bzw.
Baustofftechnologen
abstimmen),
Verpressmengen messen und kontrollieren,
Dokumentation der Bauleitung übergeben.
Menge: 10,000 lfm

**04.03.2 Verpressen von Rissen im Mauerwerk, 5,0 bis 10,0 mm**
Verpressen von Rissen im Ziegel-Mauerwerk, in
unterschiedlichen
Einzellängen, Rissbreite 5,0 -10,0 mm.
Riss und benachbarte, hohl liegende Fugen verdämmen
Bohrlöcher herstellen und Verpressstutzen einbauen
(Anzahl und Abstand nach Wahl des AN),
und nach abgeschlossener Verpressung wieder ausbauen,
Bohrlöcher schließen
Material: Verpresszement CEM I 42,5 R - HS/NA,
Zusammensetzung der Verpresssuspension nach Wahl des
AN, (ggf. mit einem Sachverständigen bzw.
Baustofftechnologen
abstimmen),
Verpressmengen messen und kontrollieren,
Dokumentation der Bauleitung übergeben.
Menge: 5,000 lfm

**04.03.3 Risse > 0,2 mm aufweiten und mit Verbundmörtel**
Risse > 0,2 mm aufweiten und mit Verbundmörtel
schließen und
die Oberfläche der umgebenden Struktur anpassen.
Schnellwasserbindend, sehr haftfähig, wasserabweisend, hoch
wasserdampfdurchlässig wasser- und frostbeständig.

Größtkorn:  0,5 mm
Druckfestigkeit:  >5N/mm2
Menge: 20,000 m

**04.03.4 Einbau Spiralanker 8 mm in Mauerwerksfugen**
Einbau Spiralanker 8 mm in Mauerwerksfugen von
Ziegel-Mauerwerk

Spiralanker, Länge 100 cm, in jeder dritten Lagerfuge
innen und außen einbauen.
Die Anker dürfen nur einzelnd nacheinander eingebaut
werden!
Die Herstellerangaben sind zu beachten.

Horizontale Fuge 40 mm tief ausschneiden, erste Lage
Spiralankermörtel in den hinteren Teil der Fuge
einbringen,
Spiralanker eindrücken, Rest der Fuge mit
Spiralankermörtel
verfüllen.
Menge: 5,000 lfm

#### Bereich 04.04 Herstellung Schlitze und Durchbrüche in Wänden

**Ausführungsbeschreibung 0001 Einzelbeschreibung Schlitze / Durchbrüche / Kernborgen**
*Einzelbeschreibung Schlitze / Durchbrüche / Kernborgen herstellen*
Schlitze herstellen in senkrechten Flächen aus
Ziegel-Mauerwerk,
durch schneiden und stemmen, Wichte des Abbruchstoffes
DIN EN
1991-1-1 15 kN/m3, Abbruch von Hand/mit handgeführten
Kleingeräten, für Schneiden ist Geräteeinsatz bis
300Kg möglich
Ausführung erschütterungsarm DIN 4150, Ausführung in
allen
Geschossen, Arbeitshöhe bis 5 m.

In die Preise für Durchbrüche, Bohrungen und Schlitze
sind das
Anzeichnen und Herstellen der Öffnungen, staubarmes
Arbeiten
mit direktabsaugenden Geräten sowie die umgehende
Beseitigung
des anfallenden Schuttes inkl. Reinigung der
Arbeitsstelle
einzukalkulieren.

Bohrungen mit Durchmesser > 30 mm sind mit
Diamant-Kernlochbohrgeräten auszuführen.

Durchbrüche, Bohrungen und Schlitze sind nur in der
notwendigen
Größe und Menge herzustellen. Beschädigungen von
Wänden und
Fußböden sind auf ein Minimum zu beschränken. Beim
Kernbohren ist das anfallende Wasser aufzufangen und
abzusaugen.

Bohrungen sind mit den anderen Gewerken hinsichtlich
Lage und
Größe zu koordinieren. Sämtliche Durchbrüche,
Bohrungen und
Schlitze dürfen erst nach Freigabe durch die örtliche
Bauleitung
erfolgen. Hierzu sind entsprechende Anträge zu stellen.

Material in bauseits gestellte Container, getrennt nach
Abfallarten, laden, Entsorgung bauseits.
Transportweg bis ca. 100 m

**04.04.1 Schlitz senkrechtes Ziegel-Mauerwerk B 5-10cm, T 5-10 cm**
Schlitz herstellen in senkrechter Fläche aus
Ziegel-Mauerwerk
gemäß Einzelbeschreibung

Schlitzbreite über 5 bis 10 cm
Schlitztiefe über 5 bis 10 cm
Menge: 25,000 m

**04.04.2 Schlitz senkrechtes Ziegel-Mauerwerk B 15-20cm, T 10-15 cm**
Schlitz herstellen in senkrechter Fläche aus
Ziegel-Mauerwerk
gemäß Einzelbeschreibung

Schlitzbreite über 15 bis 20 cm
Schlitztiefe über 10 bis 15 cm
Menge: 25,000 m

**04.04.3 Schlitz senkrechtes Ziegel-Mauerwerk B 15-20cm, T 15-20 cm**
Schlitz herstellen in senkrechter Fläche aus
Ziegel-Mauerwerk
gemäß Einzelbeschreibung

Schlitzbreite über 15 bis 20 cm
Schlitztiefe über 15 bis 20 cm
Menge: 25,000 m

**04.04.4 Schlitz senkrechtes Ziegel-Mauerwerk B 25-30cm, T 10-15 cm**
Schlitz herstellen in senkrechter Fläche aus
Ziegel-Mauerwerk
gemäß Einzelbeschreibung

Schlitzbreite über 25 bis 30 cm
Schlitztiefe über 10 bis 15 cm
Menge: 25,000 m

**04.04.5 Schlitz senkrechtes Ziegel-Mauerwerk B 25-30cm, T 15-20 cm**
Schlitz herstellen in senkrechter Fläche aus
Ziegel-Mauerwerk
gemäß Einzelbeschreibung

Schlitzbreite über 25 bis 30 cm
Schlitztiefe über 15 bis 20 cm
Menge: 25,000 m

**04.04.6 Schlitz senkrechtes Ziegel-Mauerwerk B 25-30cm, T 25-30 cm**
Schlitz herstellen in senkrechter Fläche aus
Ziegel-Mauerwerk
gemäß Einzelbeschreibung

Schlitzbreite über 25 bis 30 cm
Schlitztiefe über 25 bis 30 cm
Menge: 25,000 m

**04.04.7 WD -1.500 cm2, T bis 50cm**
Durchbruch herstellen in senkrechter Fläche aus
Ziegel-Mauerwerk
gemäß Einzelbeschreibung

Querschnitt bis 1.500 cm2
Tiefe bis 50 cm
Menge: 2,000 m3

**04.04.8 WD -1.500 cm2, T 50-75cm**
Durchbruch herstellen in senkrechter Fläche aus
Ziegel-Mauerwerk
gemäß Einzelbeschreibung

Querschnitt bis 1.500 cm2
Tiefe über 50 bis 75 cm
Menge: 2,000 m3

**04.04.9 WD 1.500-5.000 cm2, T bis 50cm**
Durchbruch herstellen in senkrechter Fläche aus
Ziegel-Mauerwerk
gemäß Einzelbeschreibung

Querschnitt über 1.500 bis 5.000 cm2
Tiefe bis 50 cm
Menge: 2,000 m3

**04.04.10 WD 1.500-5.000 cm2, T 50-75cm**
Durchbruch herstellen in senkrechter Fläche aus
Ziegel-Mauerwerk
gemäß Einzelbeschreibung

Querschnitt über 1.500 bis 5.000 cm2
Tiefe über 50 bis 75 cm
Menge: 2,000 m3

**04.04.11 WD 5.000-10.000 cm2 T bis 50cm**
Durchbruch herstellen in senkrechter Fläche aus
Ziegel-Mauerwerk
gemäß Einzelbeschreibung

Querschnitt über 5.000 bis 10.000 cm2
Tiefe bis 50 cm
Menge: 2,000 m3

**04.04.12 WD 5.000-10.000 cm2, T 50-75cm**
Durchbruch herstellen in senkrechter Fläche aus
Ziegel-Mauerwerk
gemäß Einzelbeschreibung

Querschnitt über 5.000 bis 10.000 cm2
Tiefe über 50 bis 75 cm
Menge: 2,000 m3

**04.04.13 Kernbohrung Wand, d=150 mm**
Herstellen einer Kernbohrung in Wänden aus Mauerwerk,
rund, Durchmesser 150 mm.

Wandstärke bis ca. 150 mm.
Menge: 2,000 Stk

**04.04.14 Kernbohrung Wand, d=150 mm**
Herstellen einer Kernbohrung in Wänden aus Mauerwerk,
rund, Durchmesser 150 mm.

Wandstärke bis ca. 250 mm.
Menge: 2,000 Stk

**04.04.15 Kernbohrung Wand, d=150 mm**
Herstellen einer Kernbohrung in Wänden aus Mauerwerk,
rund, Durchmesser 150 mm.

Wandstärke bis ca. 400 mm.
Menge: 2,000 Stk

**04.04.16 Kernbohrung Wand, d=200 mm**
Herstellen einer Kernbohrung in Wänden aus Mauerwerk,
rund, Durchmesser 200 mm.

Wandstärke bis ca. 1100 mm.
Menge: 2,000 Stk

#### Bereich 04.05 Schließen Durchbrüche in Wänden

*Hinweis*
Das Schließen der Durchbrüche erfolgt nach
Fertigstellung der
haustechnischen Arbeiten voraussichtlich mit
zeitlichem Abstand
von den übrigen Rohbauarbeiten auf Abruf des AG.

Belegung der Durchbrüche mit >50% Installationen.
Die Kosten für die zusätzlichen An- und Abfahrten und
die
zusätzliche Baustelleneinrichtung sind in die
Einheitspreise der
Positionen einzukalkulieren und werden nicht gesondert
vergütet.

Das Schließen der Schlitze erfolgt im Rahmen der
Putzarbeiten.

**04.05.1 Durchbruch schließen Mörtel MGIIa T bis 50cm, 1.000cm2**
Durchbruch schließen
mit Mauerziegeln DIN 105-100 Mz, Reichsformat
(25/12/6.5)
mit Mörtel MG II a, Tiefe bis 50 cm, Höhe bis 5,50 m,
Ausführung in
senkrechten Ziegel-Mauererksflächen.

Größe bis 1.000 cm2
Menge: 5,000 m2

**04.05.2 Durchbruch schließen Mörtel MGIIa T 50-75cm, 1.000cm2**
Durchbruch schließen
mit Mörtel MG II a, Tiefe über 50 bis 75 cm, Höhe bis
5,5 m,
Ausführung in senkrechten Ziegel-Mauererksflächen.

Größe bis 1.000 cm2
Menge: 5,000 m2

**04.05.3 Durchbruch schließen Mörtel MGIIa T bis 50cm, 2.500cm2**
Durchbruch schließen
mit Mörtel MG II a, Tiefe bis 50 cm, Höhe bis 5,5 m,
Ausführung in
senkrechten Ziegel-Mauererksflächen.

Größe über 1.000 bis 2.500 cm2
Menge: 2,000 m2

**04.05.4 Durchbruch schließen Mörtel MGIIa T 50-75cm, 2.500cm2**
Durchbruch schließen
mit Mörtel MG II a, Tiefe über 50 bis 75 cm, Höhe bis
5,5 m,
Ausführung in senkrechten Ziegel-Mauererksflächen.

Größe über 1.000 bis 2.500 cm2
Menge: 2,000 m2

**04.05.5 Durchbruch schließen Mörtel MGIIa T bis 50cm, 5.000cm2**
Durchbruch schließen
mit Mörtel MG II a, Tiefe bis 50 cm, Höhe bis 5,5 m,
Ausführung in
senkrechten Ziegel-Mauererksflächen.

Größe über 2.500-5.000 cm2
Menge: 1,000 m2

**04.05.6 Durchbruch schließen Mörtel MGIIa T 50-75cm, 5.000cm2**
Durchbruch schließen
mit Mörtel MG II a, Tiefe über 50 bis 75 cm, Höhe bis
5,5 m,
Ausführung in senkrechten Ziegel-Mauererksflächen.

Größe über 2.500-5.000 cm2
Menge: 1,000 m2

#### Bereich 04.06 Innendämmung

**Ausführungsbeschreibung 0002 Innendämmung**
*Innendämmung*
Wärmedämmsystem mit Silikatdämmplatten
Innendämmung der Fensternischen

Druckfestigkeit = 200 kP
Wärmeleitfähigkeit Bemessungswert = 0,042 W/(mK)
Wasserdampfdiffusionswiderstandszahl µ =2
Baustoffklasse A1
Stärke 50 mm

Zum System gehören:
Dämmplatten 50 mm, Armierungsgewebe, Oberputz
Putzstärke, Unterputz und Oberputz zusammen, min. 10 mm

Es sind ausschließlich Systemkomponenten nach
Herstellervorschrift erlaubt.

Ausführungsort: Mühlenhaus EG bis DG

**04.06.1 Silikatdämmplatten 50 mm**
Silikatdämmplatten 50 mm,
4-seitig vollflächig nach Herstellervorschrift in
Heizkörpernischen
und an Wänden einkleben

Größe der Nischen115/80 bis 125/100 m
Untergrund Putz

Der untere Anschluss an Mauerwerk bzw Rohdecken ist
vollflächig anzugleichen.
Eine 5 mm Fuge zu bestehenden Fensterbänken ist
auszubilden,
Dichtband siehe gesonderte Position

Leichte Unebenheit in der Oberfläche sind vor dem
verputzen zu schleifen
Menge: 100,000 m2

**04.06.2 Zulage Silikatdämmplatten 10 mm**
Mehrpreis für vorneschriebene Silikatdämmplatten je 10
mm
Mehrstärke
Menge: 50,000 m2

**04.06.3 Unterputz**
Unterputz aus dem gewähltem System nach
Herstellervorschrift
auftragen und Armierungsgewebe einbetten,
Überlappung des Gewebes mind. 10 cm,
für vorstehende Innendämmung
Menge: 100,000 m2

**04.06.4 Oberputz**
Oberputz  Kalkfeinputz, gefilzt, für vorstehende
Innedämmung
Menge: 100,000 m2

**04.06.5 Dichtband, dampfdicht**
Dichtungsband, dampfdicht, in die Fuge zum Fensterbrett
einbauen
Menge: 30,000 m

**04.06.6 Schaumglas 100 mm**
Schaumglasdämmplatten 100 mm, RD (m2K/W) 2,75

Vollflächig nach Herstellervorschrift an die
Unterseite der
Ziegelgewölbedecken unterhalb der Terrasse im 2.OG
verkleben.
Schaumglasdämmstreifen konisch zuschneiden und den
Tonnegewölbe folgend einbauen.

Untergrund: Ziegelgewölbe mit Ausgleichsputz /
Bestandsputze

Einbauort: Mühlenhaus 1.OG
Menge: 40,000 m2

#### Bereich 04.07 Stahltüren Kellergeschoss

**04.07.1 Stahltür T30 960 x 1640/171 mm Eckzarge**
Stahltür T30, 960 x 1640/171 mm, Eckzarge
Oberer Anschluss Sturzgewölbe,
zur malerseitigen Endbeschichtung.

Feuerhemmende Stahl-Feuerschutztür
geprüft nach EN 1634-1, zugelassen nach DIN 4102 für
den Einbau in innere MW-Wände

Einflügeliges Türelement. Anschlagart DIN rechts oder
links
Türblatt  verzinkt und streichfähig grundiert, ca. 42
mm dick,
Blechdicke 1 mm, 4-seitig gefälzt mit Dickfalz

Eckzarge verzinkt und grundiert, 2,0 mm dick, mit
4-seitiger
Dichtung, mit Schwelle

Einsteckschloss mit Wechsel nach DIN 18250, PZ -
vorgerichtet.

Drückergarnituren/Wechselgarnituren:
Brandschutzgarnitur Kunststoff-Drückergarnitur schwarz,
Drücker/Drücker, Kurzschild
Bänder: Ausführung als 3-D-Edelstahlband
Obentürschließer DIN EN 1154

Liefern und nach Herstellervorschrift einbauen

Einbauort: Mühlenhaus KG / T-MH.K1.012
Menge: 1,000 Stk

**04.07.2 Stahltür T30 1150 x 1580 / 1730 mm Blockzarge**
Stahltür T30 1150 x 1580 / 1730 mm Blockzarge
Oberer Anschluss Sturzgewölbe,
zur malerseitigen Endbeschichtung.

Feuerhemmende Stahl-Feuerschutztür
geprüft nach EN 1634-1, zugelassen nach DIN 4102 für
den Einbau in innere MW-Wände

Einflügeliges Türelement. Anschlagart DIN rechts oder
links
Türblatt  verzinkt und streichfähig grundiert, ca. 42
mm dick,
Blechdicke 1 mm, 3-seitig gefälzt mit Dickfalz

Blockzarge verzinkt und grundiert, 2,0 mm dick, mit
3-seitiger
Dichtung und mit unterer Auflaufdichtung

Einsteckschloss mit Wechsel nach DIN 18250, PZ -
vorgerichtet.

Drückergarnituren/Wechselgarnituren:
Brandschutzgarnitur Kunststoff-Drückergarnitur schwarz,
Drücker/Drücker, Kurzschild
Bänder: Ausführung als 3-D-Edelstahlband
Obenliegende, integrierte Türschließer mit allgemeiner
bauaufsichtlicher Zulassung zur Montage an Feuer- und
Rauchschutztüren.

Liefern und nach Herstellervorschrift einbauen

Einbauort: Mühlenhaus KG / T-MH.K1.013
Menge: 1,000 Stk

**04.07.3 Stahltür T30 RS 1010 x 2010 mm Umfassungszarge**
Stahltür T30 RS 885 x 2010 mm
T 30 feuerhemmende Stahl-Feuerschutztür
geprüft nach EN 1634-1, zugelassen nach DIN 4102 für
den Einbau
in innere MW-Wände
geprüft als Rauchschutztür RS-1 nach DIN 18095,
zur malerseitigen Endbeschichtung.

Einflügeliges Türelement. Anschlagart DIN rechts oder
links
Türblatt  verzinkt und streichfähig grundiert, ca. 42
mm dick,
Blechdicke 1 mm, 4-seitig gefälzt mit Dickfalz

Umfassungszarge verzinkt und grundiert, Maulweite 240
mm,
2,0 mm dick, mit 3-seitiger Dichtung und mit
Auflaufdichtung

Einsteckschloss mit Wechsel nach DIN 18250,
pz-vorgerichtet.

Drückergarnituren/Wechselgarnituren:
Brandschutzgarnitur Edelstahl, Drücker/Drücker,
Kurzschild
Bänder: Ausführung als 3-D-Edelstahlband
Obentürschließer DIN EN 1154

Liefern und nach Herstellervorschrift einbauen

Einbauort: Mühlenhaus KG / T-MH.K1.003b
Menge: 1,000 Stk

### Titel 05 Mauerwerksarbeiten AW

**05.1 Reinigung Ziegelflächen - Außenwände**
Reinigen der Ziegelmauerflächen der Mühlenterrasse/
Musenmauer, Verschmutzungen unter Erhalt der originalen
Ziegeloberfläche entfernen. Die gereinigten Flächen
müssen einen
einheitlichen Reinigungsgrad aufweisen.

Entfernung von Verschmutzungen bestehend aus
Schmutzablagerungen durch Exkremente, locker
anhaftendem
Staub, Mörtel- und Teerspritzern auf festen
Ziegeloberflächen.

Die Fassadenflächen werden abgeblasen, von Hand mit
Wasser
und Wurzelbürste gereinigt, zum Abschluss mit
Wasserdampf.

Die Menge des eingebrachten Wassers ist auf ein
Minimum zu
beschränken.
Die aufgeschwemmten Verschmutzungen sind mit
hochsaugenden
Materialien während der Reinigung aufzunehmen.

Ausführungsort: Mühlenterrasse
Menge: 240,000 m2

**05.2 Ziegelausbau und Neueinbaueinbau - Außenwände**
Geschädigte Ziegel sind sind aus den Außenwänden der
Remise
auszubauen und Ersatzziegel oberflächenbündig zu
versetzen. Der
zu bearbeitende Untergrund besteht aus vorindustriell
hergestellen Vormauerziegeln, die mit Kalkmörteln
versetzt und
verfugt sind.

Die Lager- und Setzfugen sind auszuräumen, indem sie
mit
geeignetem Werkzeug zurückgearbeitet werden.
Für manuelle Arbeiten sind z.B. Meißel und
Kratzwerkzeuge, für
die maschnielle Ausführung oszillierende
Handschleifgeräte
anzuwenden, dagegen ist die Verwendung eines
Trennschleifers
nicht zulässig. Die Ziegelkanten der auszubauenden
sowie der
angrenzenden Ziegel dürfen nicht beschädigt werden.

Die Ziegel sind in ihrem ursprünglichen Verband wieder
zu
versetzen.

Nach dem Versetzen der Ziegel sind die Fugen bis ca.
15mm Tiefe
vom Mauermörtel freizukratzen und entsprechend dem
angrenzenden Bestand zu verfugen.

Verfugung:
Für den Fugenmörtel ist ein Mörtel in Anlehnung an
Material,
Sieblinie und Farbigkeit des Bestandes, Mörtelgruppe
Plc, Mörtel
mit hydraulischem Kalk zu verwenden, vorzugsweise
Handmischung.
Korngrößen Zuschlag: unter 0,5mm.
Die Verfugung ist angepasst an die Umgebung
herzustellen.
Menge: 200,000 Stk

**05.3 Ziegellieferung (gelb) - RF Außenwände**
Für den Austausch von geschädigten Steinen sind
Ziegel in Materialität, Struktur und Farbigkeit
entsprechend
Bestand zu beschaffen. Sie sind vorab zu bemustern.

Wasserstrichziegel
Reichsformat: ca. 25 x 12 x 6.5 cm
Festigkeitsklasse: 12
Rohdichteklasse: 1.2
Wasseraufnahme < ca.8% Masseanteil
Prüfung DIN EN 772-21
Entsprechend Bestand müssen unterschiedliche
Farbigkeiten zur
Verfügung gestellt werden.

Material nach Musterbestimmung
Materialbestellung nach Freigabe der Bestellmenge
durch die BÜ

Leitfabrikat:
Randers Tegl RT215 Classica gelb geflammt Wasserstrich
o.glw.

angebotenes Fabrikat/Typ:

'_____________________________________'
Bietereintrag
Menge: 300,000 Stk

**05.4 Ziegellieferung (rot) - RF Außenwände Mühlenterrasse**
Für den Austausch von geschädigten Steinen sind
Ziegel in Materialität, Struktur und Farbigkeit
entsprechend
Bestand zu beschaffen. Sie sind vorab zu bemustern.

Wasserstrichziegel
Reichsformat: ca. 25 x 12 x 6.5 cm
Festigkeitsklasse: 12
Rohdichteklasse: 1.2
Wasseraufnahme < ca.8% Masseanteil
Prüfung DIN EN 772-21
Entsprechend Bestand müssen unterschiedliche
Farbigkeiten zur
Verfügung gestellt werden.

Material nach Musterbestimmung
Materialbestellung nach Freigabe der Bestellmenge
durch die BÜ

Leitfabrikat:
Randers Tegl GmbH Classica RT 433 DE-RF o.glw.

angebotenes Fabrikat/Typ:

'_____________________________________'
Bietereintrag
Menge: 100,000 Stk

**05.5 Bestandsziegel (gelb / rot) reinigen - Außenwände Mühlenterrasse**
Sortierte und ausgebaute Bestandsziegel reinigen und
für den
Wiedereinbau vorbereiten.
Menge: 100,000 Stk

**05.6 Beprobung Fugenmörtel Bestand**
Beprobung Fugenmörtel Bestand hinsichtlich Materialien,
Sieblinie, Zuschlagstoffe, Farbton etc. für
Ersatz-Fugenmörtel

Proben in Abstimmung mit Vertretern AG
Menge: 1,000 Stk

**05.7 Mauerwerksfugenbearbeitung Kalkmörtel - Ziegelwände**
Entfernung von schadhaften Fugenmörteln und
Herstellung einer
festen und homogenen Verfugung des Mauerwerks der
Außenwände. Der zu bearbeitende Untergrund besteht aus
vorindustriell hergestellten Vormauerziegeln, die mit
Kalkmörteln
versetzt und verfugt sind.

Die Lager- und Setzfugen sind auszuräumen, indem sie
mit
geeignetem Werkzeug zurückgearbeitet werden. Für
manuelle
Arbeiten sind z.B. Meißel und Kratzwerkzeuge, für die
maschinelle
Ausführung oszillierende Handschleifgeräte anzuwenden,
dagegen ist die Verwendung eines Trennschleifers nicht
zulässig.
Die Ausräumtiefe beträgt mindestens 15mm, mürber und
loser
Mörtel ist mindestens 20mm tief zu entfernen.
Die Fugen dürfen durch die Bearbeitung nicht
verbreitert werden,
angrenzende Ziegelkanten dürfen nicht beschädigt
werden.
Anschließend sind die Fugen mit geeignetem Werkzeug
manuell
zu reinigen.

Verfugung:
Für den Fugenmörtel ist ein Mörtel in Anlehnung an
Material,
Sieblinie und Farbigkeit des Bestandes, Mörtelgruppe
Plc, Mörtel
mit hydraulischem Kalk zu verwenden, vorzugsweise
Handmischung.
Korngrößen Zuschlag: unter 0,5mm.

Die Arbeiten sind in kleineren und größeren Abschnitten
auszuführen. Die Schadens-/ Maßnahmekartierungen gem.
Titel
Dokumentation bildet die Basis für Ausführung und
Abrechnung.
Menge: 110,000 m2

**05.8 Zulage Fugenstrich**
Zulage zur Vorposition für den Mehraufwand zur
Ausbildung einers
Fugenstriches in den Mauerwerksfugen entsprechend
Bestand.

Fugenstrich Bestand Zustand 02/2026
Menge: 110,000 m2

**05.9 Mauerwerksfugenbearbeitung - Musterfläche**
Herstellen von unterschiedlichen Musterflächen für
vorgenannte
Position Mauerwerksfugenbearbeitung Kalkmörtel
Fläche jeweils ca. 0,5 m2
Menge: 3,000 Stk

**05.10 Pfeilerrückbau und Wiederaufbau - Außenwände**
Kompletter Rückbau und Wiederaufbau  der
Ziegelmauerwerks der
niedrigen Pfeiler oberhalb der Rollschicht
Mühlenterrasse.

Wiederverwendbare Ziegel reinigen und für den
Wiedereinbau
lagern.
Die Ziegel sind in ihrem ursprünglichen Verband wieder
zu
versetzen.

Verfugung:
Für den Fugenmörtel ist ein Mörtel in Anlehnung an
Material,
Sieblinie und Farbigkeit des Bestandes, Mörtelgruppe
Plc, Mörtel
mit hydraulischem Kalk zu verwenden, vorzugsweise
Handmischung.
Korngrößen Zuschlag: unter 0,5mm.

Die Natursteinabdeckung und die Metallbaluster werden
bauseits
zurückgebaut.

Pfeilermaße L x b x H: ca. 54 x 54 x 85 cm
Ziegelmaße: 12.5  x 6.5 x 25 cm / Handstrichziegel rot

Kalkulationsgrundlage: 10% wiederverwendbar, 90 %
Neulieferung

Nicht verwendbare Ziegel in bauseitig gestellten
Container
verbringen. Entsorgung bauseits

Pfeiler Zustand 02/2026
Menge: 10,000 Stk

**05.11 Rollschichtrückbau und Wiederaufbau - Außenwände**
Kompletter Rückbau und Wiederaufbau  des
Rollschichtmauerwerks.

Rückbau der obersten, geschädigten Ziegelreihen.
Rückbauhöhe: ca. 40 cm

Wiederverwendbare Ziegel reinigen und für den
Wiedereinbau
lagern.
Die Ziegel sind in ihrem ursprünglichen Verband wieder
zu
versetzen.

Verfugung:
Für den Fugenmörtel ist ein Mörtel in Anlehnung an
Material,
Sieblinie und Farbigkeit des Bestandes, Mörtelgruppe
Plc, Mörtel
mit hydraulischem Kalk zu verwenden, vorzugsweise
Handmischung.
Korngrößen Zuschlag: unter 0,5mm.

Maße Mauerkrone, Ziermauerwerk und Ziegelrollschichten
L x B x H: ca.31,5 x 0,875 x 0,40 m
Ziegelmaße: 12,5  x 6,5 x 25 cm / Handstrichziegel rot

Kalkulationsgrundlage: 10% wiederverwendbar, 90 %
Neulieferung

Nicht verwendbare Ziegel in bauseitig gestellten
Container
verbringen. Entsorgung bauseits

Mauekrone / Rollschicht Zustand 02/2026
Menge: 12,000 m3

### Titel 06 Betonarbeiten

#### Bereich 06.01 Betonarbeiten

**06.01.1 Ortbeton für Sauberkeitsschicht, Untergrund waagerecht,**
Ortbeton für Sauberkeitsschicht, Untergrund waagerecht,
C16/20 unbewehrt, 5 cm stark,
Bereich Sohle, Fundamente nach Baufortschritt in
Teilflächen,
liefern und einbauen.

Ausführungsort: Mühlenhaus Technikräume, TRH, Waschhaus
Menge: 1,250 m3

**06.01.2 Schalung Fundamente**
Schalung Fundamente aus nichtsaugenden
Schalungsplatten,
ohne Anforderung an die Sichtfläche
Breite der Bauteile: 40-50 cm
Höhe Fundamente: 40-50 cm

Einbauort: KG Treppenraum / Flur
Menge: 5,000 m2

**06.01.3 Ortbeton, Fundamente, C20/25**
Ortbeton, Fundamente, C25/30
Expositionsklasse Fundament: XC1, WO
Höhe Fundament: 75 cm

Einbauort: Durchgang/Treppenraum
Menge: 0,500 m3

**06.01.4 Randschalung Bodenplatte**
Randschalung Bodenplatte aus nichtsaugenden
Schalungsplatten,
ohne Anforderung an die Sichtfläche
Höhe Bodenplatte bis ca. 20 cm

Einbauort: Mühlenhaus KG
Menge: 1,000 m2

**06.01.5 Ortbeton, Bodenplatte C25/30**
Ortbeton, Bodenplatte C25/30
Expositionsklasse Bodenplatte: XC1, B500, XC2, WF
Stärke Bodenplatte: 20 cm

Einbauort:  Mühlenhaus KG Technikräume, Treppenhaus KG
 Waschaus
Menge: 6,000 m3

**06.01.6 Schalung Geschossdecke**
Schalung Geschossdecke aus nichtsaugenden
Schalungsplatten,
ohne Anforderung an die Sichtfläche, UK, Stützen

Einbauort: Decke über KG (Raum EG 013)
Menge: 4,800 m2

**06.01.7 Ortbeton, Geschossdecke C25/30**
Ortbeton, Geschossdecke C25/30
Expositionsklasse: B500, XC1,WO
Stärke Geschossdecke: 16 cm

Einbauort: Mühlenhaus Decke über KG
Menge: 0,800 m3

**06.01.8 Ortbeton, Leichtbeton mit mineralischen Füllstoffen**
Ortbeton, Leichtbeton, unbewehrt, mit mineralischen
Füllstoffen
liefern und einbauen.

Als Aufbeton auf historische Gewölbe
Schichtstärke 20 bis 300 mm
Gewicht max 1.000kg/m3

Einbauort: Mühlenhaus Terrasse 2.OG, Mühlenterrasse
Menge: 20,000 m3

**06.01.9 Stabstahl liefern und einbauen**
Stabstahl liefern und einbauen
Stabstahl B500A, DIN488
Menge: 50,000 kg

**06.01.10 Mattenstahl liefern und einbauen**
Mattenstahl liefern und einbauen
Mattenstahl B500A, DIN488
Menge: 275,000 kg

**06.01.11 Ausbetonieren von Deckendurchbrüchen HLS/ELT**
Ausbetonieren von Deckendurchbrüchen für Haustechnik in
Holzbalkendecken bis 0,15 m2
einschl. Schalung von unten, Beton flächenbündig zu
Balken und
Wechsel abziehen.

Tiefe bis 30 cm.
Menge: 20,000 Stk

**06.01.12 Ausbetonieren von Gewölbefehlstellen**
Ausbetonieren von Gewölbefehlstellen
(Holzbalkenbereiche)
Decke über 1.OG unterhalb der Terrasse.

B x H x L :
am Gewölbestich  ca. 25 x 15 x 180 cm
am Auflager  ca. 25 x 30 x 180 cm

Oberseite horizontal, Unterseite gewölbt entsprechend
Bestandsgewölbe

Foto Gewölbeunterseite. Die Holzbalken werden durch
STB-Gewölbeabschnitte ersetzt.

Der Mehraufwand für den Einbau einer
Flachdachentwässerung ist
mit einzukalkulieren.
Abrechnung als Komplettleistung einschl. Schalung und
Beton
pauschal je ersetztem Deckenbalken. (Stahl gesondert)

Auszug Statik Stand 02/2026
Menge: 8,000 Stk

**06.01.13 Schließen von Aussparungen bis 0,1 m2**
Schließen von Aussparungen bis 0,1 m2 im Untergrund:
Betonsohle, ausfüllen mit Beton.
Tiefe bis 15 cm.
Menge: 5,000 Stk

#### Bereich 06.02 Innendämmung

**06.02.1 Schaumglas, 036, 100 mm, Gewölbe**
Schaumglas liefern und verlegen

Brandverhalten:  Euroklasse A1
Druckfestigkeit  <=500 kPa
Wärmeleitfähigkeit.  0.037 W(m*K)
Materialstärke: D=100 mm

Leistung einschl. Mehraufwand für das Herstellen von
Ausschnitten für Durchdringungen. (Stahlzugbänder)
und der Gewölbeausbildung (Gewölbestich ca. 15 cm)

Platten einlagig und dicht gestoßen vollflächig, dem
Gewölbe
folgend, dicht und hohlraumfrei verkleben.
Menge: 40,000 m2

**06.02.2 Schaumglas, 036, 100 mm, Außenwand**
Schaumglas liefern und verlegen

Brandverhalten:  Euroklasse A1
Druckfestigkeit  <=500 kPa
Wärmeleitfähigkeit.  0.037 W(m*K)
Materialstärke: D=100 mm

Platten einlagig und dicht gestoßen vollflächig, dicht
und
hohlraumfrei an aufgehenden Wänden  verkleben.

Einbauort: Mühlenhaus EG / Innenseite der Außenwand
Menge: 35,000 m2

### Titel 07 Abdichtungsarbeiten

#### Bereich 07.01 Kelleraußenwände

**07.01.1 Aussenwandflächen reinigen**
Reinigen der freigegrabenen Wandflächen, sowie
Fundamentvorsprünge von Erdreich, Zementleim, Schmutz,
Staub,
Öl, Fett und Entfernen von Graten, Mörtelresten, losen
sowie
haftungsmindernden Teilen.
Ausbrüche und Lunkern sind mit Zementmörtel
auszuwerfen und
zu glätten, inkl. Material liefern und einbauen.
Menge: 10,000 m2

**07.01.2 Herstellen einer Hohlkehle**
Versprünge in der Kelleraussenwand ausgleichen, bzw.
ausrunden
mit Zementmörtel als Vorleistung zu den
Abdichungsarbeiten
Radius der Hohlkehle ca 5 cm,inkl. Material liefern
und einbauen
Menge: 5,000 m

**07.01.3 Bitumendickbeschichtung**
Abdichtung von erdberührten Wänden von außen mit
kunststoffmodifizierter Bitumendickbeschichtung als
Spachtelmasse in zwei Arbeitsgängen, einschl.
systembedingtem
Voranstrich (Grundierung).
Erster Arbeitsgang mit Kratzspachtel bis zum Erreichen
der
Trockenschichtdicke, einschließlich Einlegen der
vollflächige
Verstärkungseinlage aus Glasseidengewebe, mit zweiter
Spachtelung ausgleichen, einschließlich aller Innen-
und
Außenecken

Bauteil: Außenwand
Untergrund: vorbereitete Mauerwerkswände mit
Ausgleichsputz

Abdichtung von erdberührenden Wänden gegen
Bodenfeuchte gemäß DIN 18533-1 (2017-07) W1.1-E
PMBC nach DIN 18533-3 (2017-07) Tabelle 1

Einbauhöhe bis 1,5 m unter OK Gelände
Trockenschichtdicke: mind. 4 mm
Menge: 10,000 m2

**07.01.4 Zulage zur vorstehenden Pos. 07.01.3**
Zulage zur vorstehenden Pos. 07.01.3 für das Andichten
von
bauseitigen Dichteinsätzen der  Durchdringungen mit
Leitungen
und Leerrohren
Menge: 2,000 Stk

**07.01.5 Noppendrainagematte auf Vlieslage**
Noppendrainagematte auf Vlieslage im Zuge der
Verfüllung des
Arbeitsraumes einbringen, Oberkante bündig mit
Oberkante
Geländean den WDVS-Sockel anlegen
Menge: 10,000 m2

#### Bereich 07.02 Abdichtung Betonsohle

**07.02.1 Vorarbeiten, Reinigen des Untergrundes**
Rohdecke säubern von losen Verunreinigungen durch
Abfegen, Abstoßen von Mörtelresten, Schutt in
Container bringen,
Entsorgung bauseits.

Ausführungsort: Waschhaus
Menge: 9,000 m2

**07.02.2 Hohlkehle einbringen, Innenwand**
Hohlkehle (Flaschenkehle), r = ca. 6 cm, aus
Zementmörtel im
Übergang Fundament / aufgehende Innenwand
Menge: 12,500 m

**07.02.3 Voranstrich lösemittelfrei**
Lösungsmittelfreier Voranstrich zur Vorbereitung des
Untergrundes nach der DIN 18195-2 und der DIN 18531-2
auf vorbereitete und gesäuberte Bauwerksflächen, Böden
und
Aufkantungen, aufbringen.

Verbrauch: ca. 0,3 kg/m2

angebotenes Fabrikat/Typ:

'_____________________________________'
Bietereintrag
Menge: 10,000 m2

**07.02.4 Einlagige Abdichtung PYE-PV 200 S5**
1-lagige Abdichtung auf der Bodenplatte gegen
Bodenfeuchte gemäß DIN 18533-1 (2017-07) W1.1-E
Schweißbahn nach DIN 18533-2 (2017-07) Tabelle 9
Flex-Elastomer-Bitumen-Schweißbahn nach
DIN V 20000-202: BA PYE-PV 200 S5, talkumiert

Verlegung: mit 10 cm Längs- und Quernahtüberdeckung mit
Wickelkern vollflächig aufschweißen.
Menge: 10,000 m2

**07.02.5 Fugenabdichtung Bodenplatte zu vorstehender Abdichtung**
Fugenabdichtung Bodenplatte im Bereich Bauwerksfuge,
zusätzliche Lage Abdichtung zur Verstärkung,
Bahnbreite 60 cm
Menge: 4,000 m

#### Bereich 07.03 Terrassen

**07.03.1 Herstellen einer Hohlkehle**
Versprünge in der Aussenwand ausgleichen, bzw.
ausrunden mit
Zementmörtel als Vorleistung zu den Abdichungsarbeiten,
Radius der Hohlkehle ca 3 cm, Material liefern und
einbauen
Menge: 80,000 m

**07.03.2 Ausgleichssperrputz, faserverstärkt**
Ebenen tragfähigen Untergrund, frei von
Verformungsrissen durch
einen Ausgleichssperrputz, faserverstärkt herstellen,
einschl.
egalisieren von Unebenheiten.
Menge: 60,000 m2

**07.03.3 Grundierung**
Mineralischen Untergrund grundieren.
Grundierung unverdünnt bis zur vollständigen Sättigung
in einem
Arbeitsgang aufbringen.
Menge: 60,000 m2

**07.03.4 Flächenabdichtung Dichtschlemme**
Flächenabdichtung Dichtschlemme nach
Herstellervorschrift in
mind.zwei Anstrichen herstellen.

Mineralische Abdichtung mit zementgebundener, starrer
Dichtungsschlämme
Abdichtungssystem mit Zulassung
Anforderungen gemäß DVGW-Merkblatt W270

Druckfestigkeit:  > 30N/mm2
Biegezugfestigkeit:  >  6 N/mm2
Haftzugfestigkeit:  > 1,5N/mm2

Abdichtung gegen nichtdrückendes Wasser
Untergrund: Mauerwerk
Menge: 60,000 m2

#### Bereich 07.04 Dachabdichtungsarbeiten

**07.04.1 Untergrund reinigen**
Reinigen des Untergrundes von grober Verschmutzung,
Art/Umfang: geringe Mengen Restmüll, Verpackungen,
Mörtel- und Putzreste.
Untergrund aus:  Stahlbeton

Anfallende Stoffe ladegerecht zerkleinern, nach
Abfallschlüssel
(AVV) sortieren und laden, einschl. Transport zum
Container.
Entsorgung bauseits.

Ausführungsort: Terrasse Mühlenhaus, Mühlenterrasse
Menge: 135,000 m2

**07.04.2 Voranstrich Bitumenlösung**
Voranstrich Dachflächen aus Stahlbeton aus
Bitumenlösung.
Ausführung gemäß Herstellervorschrift.

Ausführungsort: Terrasse Mühlenhaus, Mühlenterrasse
Menge: 135,000 m2

**07.04.3 Dampfsperre, Elastomerbitumen, schweißbar, d = 3 mm**
Dampfsperrschicht aus Elastomerbitumen-Schweißbahnen
DIN EN 13970, Dicke 3 mm, mit Einlage aus
Alu-/Glasgewebe
170 g/m2, unterseitig folienkaschiert, oberseitig in
Streifen
apliziertes Bitumen, sd > 1500 m,
nageldurchreiß- und durchtrittsicher,
mind. 8 cm breite Stoßüberlappung, einschl.
wind-/regendichtes
Anarbeiten an aufgehende Wände,
vollflächig verkleben, Nähte und Stöße verkleben.

Die Dampfsperrlage dient anfänglich der Notabdichtung.
Untergrund: Stahlbeton

Ausführungsort: Terrasse Mühlenhaus, Mühlenterrasse
Menge: 135,000 m2

**07.04.4 Dampfsperrschicht anarbeiten, Kleinstflächen**
Dampfsperrschicht der Vorpositionen in Kleinstflächen
bis ca. 1000 cm2 für den Einbau von haustechnischen
Durchführungen, Geräten usw. öffnen und nach
bauseitigem
Einbau wieder fachgerecht verschließen und andichten.
Menge: 5,000 Stk

**07.04.5 Dachaufbau an Flachdachentw, Durchm. bis 10 cm**
Anarbeiten Dachaufbau der Vorpositionen,
an Flachdachentwässerungen, Durchmesser bis ca. 10 cm.

Die Einläufe werden in gesonderter Position im Titel
07.05
Dachklempnerarbeiten beschrieben und berechnet.
Menge: 10,000 Stk

**07.04.6 Zulage Eckausbildung**
Zulage Eckausbildung für vorbeschriebenen Dachaufbau,
fachgerechte Ausbildung von Innen- und Aussenecken
mittels geeigneten Zuschnittsstreifen in jeder
Abdichtungslage.
Menge: 14,000 Stk

#### Bereich 07.05 Dachklempnerarbeiten

**07.05.1 Flachdacheinlauf DN 70**
Flachdacheinlauf mit Freispiegelströmung, DN 70,
einteilig, mit
Klemmflansch, als Los- und Festflanschkonstruktion,
aus Edelstahl
gebeizt, Auslauf nach unten,
liefern und nach Herstellervorschrift einbauen und
anschließen,
Einbau in Abstimmung mit der TGA, Hauptentwässerung:
9,2 l/s
bestehend aus Grundeinheit mit Wärmedämmung und
Siebkorb
aus Edelstahl

Ausführung einschl. Anarbeiten aller Schichten der
Abdichtung an
Durchführung, einschl. Dämmung und Verstärkung
Menge: 7,000 Stk

**07.05.2 Flachdacheinlauf DN 100**
Flachdacheinlauf mit Freispiegelströmung, DN 100,
einteilig, mit
Klemmflansch, als Los- und Festflanschkonstruktion,
aus Edelstahl
gebeizt, Auslauf seitlich,
liefern und nach Herstellervorschrift einbauen und
anschließen,
Einbau in Abstimmung mit der TGA, Hauptentwässerung:
9,2 l/s
bestehend aus Grundeinheit mit Siebkorb aus Edelstahl

Ausführung einschl. Anarbeiten aller Schichten der
Abdichtung an
Durchführung, einschl. Dämmung und Verstärkung
Menge: 3,000 Stk

#### Bereich 07.06 Dacharbeiten, Sonstiges

**07.06.1 Provisorische Regenwasserableitung von den Terrassenflächen**
Herstellen, Vorhalten, Unterhalten und Abbauen von
provisorischen Regenwasseranschlüssen und -ableitungen
mittels gelben Drainagerohren einschl. Abfuhr zur
eigenen
Verwendung.

Höhe der Dachflächen ü. OK Gelände: bis ca. 15,00 m
Anschluss in Abstimmung mit TGA.
Einschl. Zuleitung von Gebäudekante zum
Versickerungsort. Der
jeweils aktuelle Versickerungsort wird mit der
Bauleitung
abgestimmt.
Die Sicherung auf stets volle Funktionsfähigkeit in
und außerhalb
des Gebäudes sind einzukalkulieren.

Vorhaltezeit: ca. 12 Monate
Das 3-malige Umsetzen der Ableitungen ist mit
einzukalkulieren.
Menge: 75,000 m

### Titel 08 Trockenbau

#### Bereich 08.01 Wände

**08.01.1 GK-Montagewand 100mm CW 50 (625 mm), Bauplatte GKB 2x 12,5 mm**
Nichttragende innere Trennwand DIN 4103-1 als
Montagewand,

Bewertetes Schalldämm-Maß: Rw = 54,1 dB
Wandhöhe: bis 4,60 m (max.zul. Wandhöhe 5,40)
Wanddicke: 100 mm

Umlaufende Anschlüsse starr
vorhandener seitlicher Befestigungsuntergrund:
Mauerwerk
vorhandener unterer Befestigungsuntergrund: Estrich /
Holzbalkendecke
vorhandener oberer Befestigungsuntergrund:
Holzbalkendecke
mit ca. 25 mm Unterschalung und Schilfrohrputz

Ausführung mit Unterkonstruktion aus verzinkten
Stahlblechprofilen DIN 18182-1,
Metallständer CW 50, Achsabstand 475 mm,
Boden und Deckenanschlüsse mit Randprofilen UW 50/40,
Befestigung mit bauaufsichtlich zugelassenen
Befestigungsmitteln.

Dämmschicht aus Mineralwolle nach DIN EN 13162,
Dicke: 40 mm,
Brandverhalten nach DIN EN 13501-1: A1,
Wärmeleitfähigkeit:  0,040 W/(mK),
einlagig, dicht stoßen, abrutschsicher verlegt

Beplankung beidseitig aus GKFI DIN 18180
jew. zweilagig, Plattendicke 2 x 12,5 mm
Verspachtelung der Gipsplatten gemäß Merkblatt Nr. 2
des
Bundesverbandes der Gipsindustrie e.V.
Qualitätsstufe Q2 Standardverspachtelung
Verarbeitung gemäß DIN 18181.

Ausführungort: EG bis DG
Menge: 80,000 m2

**08.01.2 GK-Montagewand 125mm CW 75 (625 mm), Bauplatte GKB 2x 12,5 mm**
Nichttragende innere Trennwand DIN 4103-1 als
Montagewand,

Bewertetes Schalldämm-Maß: Rw = 54,1 dB
Wandhöhe: bis 4,60 m (max- zul. Wandhöhe 5,05 m)
Wanddicke: 125 mm

Umlaufende Anschlüsse starr
vorhandener seitlicher Befestigungsuntergrund:
Mauerwerk
vorhandener unterer Befestigungsuntergrund: Estrich /
Holzbalkendecke
vorhandener oberer Befestigungsuntergrund:
Holzbalkendecke
mit ca. 25 mm Unterschalung und Schilfrohrputz

Ausführung mit Unterkonstruktion aus verzinkten
Stahlblechprofilen DIN 18182-1,
Metallständer CW 75, Achsabstand 625 mm, Boden und
Deckenanschlüsse mit Randprofilen UW 75/40,
Befestigung mit bauaufsichtlich zugelassenen
Befestigungsmitteln.

Dämmschicht aus Mineralwolle nach DIN EN 13162,
Dicke 60 mm,
Brandverhalten nach DIN EN 13501-1: A1,
Wärmeleitfähigkeit = 0,040 W/(mK),
einlagig, dicht stoßen, abrutschsicher verlegen,

Beplankung beidseitig aus Gipsplatten GKB DIN 18180
bzw. Typ A EN 520
jew. zweilagig, Plattendicke 2x 12,5 mm
Verspachtelung der Gipsplatten gemäß Merkblatt Nr. 2
des Bundesverbandes der Gipsindustrie e.V.
Qualitätsstufe Q2 Standardverspachtelung
Verarbeitung gemäß DIN 18181.

Ausführungort: EG bis DG
Menge: 100,000 m2

**08.01.3 GK-Montagewand 150 mm CW 100 (625 mm), Bauplatte GKB 2x 12,5 mm**
Nichttragende innere Trennwand DIN 4103-1 als
Montagewand

Bewertetes Schalldämm-Maß: Rw = 58,4 dB
Wandhöhe: bis ca. 4.60 m (max.zul. Wandhöhe
Wanddicke: 150 mm

Umlaufende Anschlüsse starr,
vorhandener seitlicher Befestigungsuntergrund:
Mauerwerk
vorhandener unterer Befestigungsuntergrund: Estrich /
Holzbalkendecke
vorhandener ober Befestigungsuntergrund:
Holzbalkendecke
mit ca. 25 mm Unterschalung und Schilfrohrputz

Ausführung mit Unterkonstruktion aus verzinkten
Stahlblechprofilen DIN 18182-1,
Metallständer CW 100, Achsabstand 625 mm, Boden und
Deckenanschlüsse mit Randprofilen UW 100/40,
Befestigung mit bauaufsichtlich zugelassenen
Befestigungsmitteln.

Dämmschicht aus Mineralwolle nach DIN EN 13162,
Dicke 80 mm
Brandverhalten nach DIN EN 13501-1: A1
Wärmeleitfähigkeit = 0,040 W/(mK)
einlagig, dicht stoßen, abrutschsicher verlegen

Beplankung beidseitig aus Gipsplatten GKB DIN 18180
bzw. Typ A EN 520
jew. zweilagig, Plattendicke 2x 12,5 mm

Verspachtelung der Gipsplatten gemäß Merkblatt Nr. 2
des Bundesverbandes der Gipsindustrie e.V.
Qualitätsstufe
Q2, Standardverspachtelung, Verarbeitung gemäß DIN
18181

Ausführungort: EG bis DG
Menge: 10,000 m2

**08.01.4 GK-Vorsatzschale F0 als einseitig beplankte leichte Trennwand**
Wandverkleidung / Vorsatzschale / Schachtverkleidung
als einseitig beplankte leichte Trennwand DIN 4103-1,

Feuerwiderstandsklasse DIN 4102-2: F0
Wanddicke: 50 bis 100 mm
Wandhöhe: EG bis DG  bis ca. 4.60 m
Umlaufende Anschlüsse: starr
seitlicher Anschluss: Mauerwerk
oberer Anschluss: Holzbalkendecke, Schilfrohrputz auf
Deckenschalung 30mm
unterer Anschluss: Holzbalkendecke

Ausführung mit Unterkonstruktion aus verzinkten
Stahlblechprofilen DIN 18182-1, Metallständer CW 50 als
Doppelprofile, verschraubt, Boden und Deckenanschlüsse
mit
Randprofilen UW 50.

Dämmschicht aus Mineralwolle nach DIN EN 13162, Dicke
40 mm, Brandverhalten nach DIN EN 13501-1: A1

Beplankung aus Gipsplatten DIN 18180
zweilagig, Plattendicke 2 x 12,5 mm, Verarbeitung gemäß
DIN 18181.

Verspachtelung der Gipsplatten gemäß Merkblatt Nr. 2
des Bundesverbandes der Gipsindustrie e.V.
Qualitätsstufe
Q2 Standardverspachtelung, Verarbeitung gemäß DIN
18181.

Einbauort: EG bis DG
Menge: 75,000 m2

**08.01.5 Metall-Installationswand, 2 x CW 50 (1000 mm), GKBi 2*12.5 mm, MW 40 m**
Nichttragende innere Trennwand DIN 4103-1 als
Montagewand

Wandhöhe: 3,00 m
Wanddicke: ca. 30 - 40 cm
Umlaufende Anschlüsse: starr
vorhandener Befestigungsuntergrund: Stahlbeton/
Mauerwerk

Ausführung mit Unterkonstruktion aus verzinkten
Stahlblechprofilen DIN 18182-1,
Metallständer als Einfach-Profile CW 50, als
Doppelständerwerk,
Ständerachsabstand 1000 mm, Ständer durch Laschen zug-
und druckfest verbunden, Boden und Deckenanschlüsse mit
Randprofilen UW 50/40,
Befestigung mit bauaufsichtlich zugelassenen
Befestigungsmitteln.

Dämmschicht aus Mineralwolle nach DIN EN 13162,
Dicke 40 mm,
Brandverhalten nach DIN EN 13501-1: A1,
Wärmeleitfähigkeit ? = 0,040 W/(mK),
einlagig, dicht stoßen, abrutschsicher verlegen,

Beplankung beidseitig aus Gipsplatten GKBi DIN 18180
bzw. Typ DF EN 520
jew. zweilagig, GKBi, Plattendicke 2 x 12.5 mm,
Verarbeitung
gemäß DIN 18181.

Verspachtelung der Gipsplatten gemäß Merkblatt Nr. 2
des Bundesverbandes der Gipsindustrie e.V.
Qualitätsstufe
Q2, Standardverspachtelung, Verarbeitung gemäß DIN
18181

Ausführungsort: EG bis DG
Menge: 10,000 m2

**08.01.6 Installations-Vorsatzschale, bis 3,50m, GKBI, einseitig**
Installations-Vorsatzschale in Ständerbauart, für
Vorwandinstallationen, gem. Planunterlagen HLS /
Detailplanung,
herstellen, liefern und fachgerecht einbauen

Ausführung:
Metallständerwerkswand: freistehend
Wandhöhe EG bis DG:  bis 3,50 m
Abstand zur Wand:  bis ca. 250 mm
Beplankung:  2 x 12,5 mm

GKBI-Platten, einseitig, mit Verstärkungen für
Sanitäreinbauten

Dämmung: 40 mm Mineralwolle
Oberfläche: Q2-verspachtelt

Einbauort: Sanitärräume EG bis DG
Menge: 105,000 m2

**08.01.7 Installations-Vorsatzschale, bis 4,60m, GKBI, einseitig**
Installations-Vorsatzschale in Ständerbauart, für
Vorwandinstallationen, gem. Planunterlagen HLS /
Detailplanung,
herstellen, liefern und fachgerecht einbauen

Ausführung:
Metallständerwerkswand: freistehend
Wandhöhe EG bis DG:  bis 4,60 m
Abstand zur Wand:  bis ca. 250 mm
Beplankung:  2 x 12,5 mm

GKBI-Platten, einseitig, mit Verstärkungen für
Sanitäreinbauten

Dämmung: 40 mm Mineralwolle
Oberfläche: Q2-verspachtelt

Einbauort: Sanitärräume 2.OG
Menge: 10,000 m2

**08.01.8 Installations-Vorsatzschale, bis 2,40m, GKBI, einseitig**
Installations-Vorsatzschale in Ständerbauart, für
Vorwandinstallationen, gem. Planunterlagen HLS /
Detailplanung,
herstellen, liefern und fachgerecht einbauen

Ausführung:
Metallständerwerkswand: freistehend
Höhe:  bis ca. 2,40 m
Abstand zur Wand:  bis ca. 250 mm
Beplankung:  2 x 12,5 mm

GKBI-Platten, einseitig, mit Verstärkungen für
Sanitäreinbauten

Dämmung:  40 mm Mineralwolle
Oberfläche: Q2-verspachtelt

Einbauort: Sanitärräume EG Remise/ Anbau West,,,
Menge: 50,000 m2

**08.01.9 Zulage für imprägnierte Platten GKBI**
Zulage zu den vorbeschriebene Montagewänden für
Beplankungen aus imprägnierten Gipskarton-Bauplatten
(GKBI) je Lage, Plattendicke 12,5 mm

Aufmaß nach tatsächlicher Bekleidungsfläche, nicht
nach m2 Montagewand.

Einbauort:  Sanitärräume EG bis DG
Menge: 200,000 m2

**08.01.10 Zulage für Zementbauplatten**
Zulage zu den vorbeschriebene Montagewänden für
Beplankungen aus zementgebundenen Bauplatten je Lage,
Plattendicke 12,5 mm

Aufmaß nach tatsächlicher Bekleidungsfläche, nicht
nach m2 Montagewand.

Einbauort:  Sanitärräume EG, OG
Menge: 100,000 m2

**08.01.11 Zulage gleitender Deckenanschluss**
Herstellung eines gleitenden Deckenanschlusses für
vorgenannte
Wandsysteme als Zulage.
Deckenanschluss bestehend aus UW-Profilen gemäß DIN EN
14195 und DIN 18182-1, Ausführung Anschluss an
angrenzende
Bauteile unterschiedlichen Materials stumpf mit
Trennstreifen,
Befestigungs-/ Verbindungselemente nach DIN 18182-2
oder
andere bauaufsichtlich zugelassene Befestigungs-/
Verbindungselemente.

Brandschutzeigenschaften: F0
Deckendurchbiegung: bis 20 mm
Menge: 45,000 m

**08.01.12 Zulage seitlicher Abschluss**
Zulage GK-Montagewand der Vorpositionen für
seitlichen Abschluss / freistehendes Wandende
inkl. der erforderlichen verstärkten Unterkonstruktion.

Höhe bis ca. 3.00 m

Freistehendes Wandende bestehend aus einem
CW-Ständerprofil 50/50/0,6 mm. FWD 180 mm Stirnseite
mit 2 x 12,5 mm dicken Plattenstreifen beplanken, die
Kanten
raumhoch mit Kantenschutzprofil 31/31/0,4 mm bewehren
und flächig abspachteln. Gesamte Arbeit nach
Werksvorschrift ausführen.

Einbauort: EG bis DG
Menge: 10,000 m

**08.01.13 Zulage Estrichabstellung**
Zulage für vorbeschriebene Wände für den Mehraufwand
die
untere Beplankung zeitlich vorzuziehen

H= ca. 50 cm als Estrichabstellung
Menge: 20,000 m

**08.01.14 Zulage zu GK Wänden für Anschlussstreifen**
Zulage für Anschlussstreifen, vollflächig klebende
Bitumenabdichtungsstreifen für Abdichtungsbahnen,
ca. 20 cm Breite

Aufbringen eines selbstklebenden Anschlussstreifens aus
Polymerbitumen vor dem Setzen der Ständerwandprofile
auf Rohboden, zur Abdichtung von
Schrauben-Durchdringungen
auf bauseitiger, bituminöser Abdichtungsbahn (Gewerk
Bauhaupt)
Menge: 10,000 m

**08.01.15 Türöffnungen anlegen; 885 - 1135 x 2135 mm**
Türöffnungen als Zulage zu vorbeschriebenen
Montagewänden
herstellen, inkl. Auswechslung der Unterkonstruktion,
Einbau mit
Sturzprofil, seitlich raumhoch verstärken,
mit Metallständerprofilen UA
einschl. Boden- und Deckenanschluss mit
Türpfostensteckwinkel,
befestigen mit Winkeln, Dübeln und Schrauben.

Raumhöhe ca. 3.00 m
Wandstärke:  100 bis 200 mm
Öffnungs-Nennmaß:  885 - 1135 x 2135 mm
Menge: 15,000 Stk

**08.01.16 Außenecken**
Außenecke ausbilden, mit Eckschutzschiene 31/31/0,4
verzinkt,
wandhoch einbauen und nach Werksvorschrift
verspachteln.
Menge: 35,000 m

**08.01.17 Innenecken**
Innenecke als Anschluss an vorhandenes Bauteil, stumpf
anschließen und verspachteln.
Menge: 20,000 m

**08.01.18 Universal-Traverse/ Befestigungstraverse**
Traverse im Wandhohlraum, aus Mehrschichtholzplatte mit
seitlichen Profilanschlüssen, einschließlich
Montagezubehör
aus Stahlblech d=0,75mm, verzinkt,
mit Gipsfasereinlage,
Einbau mittels Stanzzange
für wandhängende Lasten bis 1,5 kN/m Wandlänge.
Menge: 25,000 lfm

**08.01.19 Trockenputz Ausbauplatte GKB 12,5 mm**
Trockenputz als Wandbekleidung an Wänden/ Laibungen

Trockenputz aus Gipsplatten DIN 18180 bzw. Typ A EN
520:
Ausbauplatte GKB, Plattendicke 12,5 mm,
Verarbeitung gemäß DIN 18181.

Ansetzen im Dünnbettverfahren auf ebenem Untergrund,
Fugenfüller Leicht / Flexkleber Multi * ohne mittlere
Längsbahn.

Verspachtelung der Gipsplatten gemäß Merkblatt Nr. 2
des Bundesverbandes der Gipsindustrie e.V.
Qualitätsstufe
Q2 Standardverspachtelung, Verarbeitung gemäß DIN
18181.
Menge: 30,000 m2

#### Bereich 08.02 Decken

**08.02.1 GKB-Plattendecke F0**
Unterdecke gemäß DIN 18168-1,

Einbauhöhe: ca. 2,75 m
Abhängehöhe: 15cm.
Befestigungsuntergrund: Holzbalkendecke, unterseitig
mit 25 mm
Holzschalung
Abstand Deckenbalken: ca. 90 bis 105 cm
Ausführung der Unterkonstruktion aus verzinkten
Stahlblechprofilen DIN 18182-1, als Grund- und
Tragprofile
CD 60/27,
Befestigung mit bauaufsichtlich zugelassenen
Befestigungsmitteln.

Decklage/Bekleidung aus gelochten Gipsplatten DIN
18180: einlagig, Plattendicke 12,5 mm

Ausführungsort: Remise EG
Menge: 55,000 m2

**08.02.2 Mehrkosten für imprägnierte Platten GKBI**
Zulage für die Vorpositionen für Ausführung als GKBI
Bauplatte.

Beplankungen aus imprägnierten Gipskarton-Bauplatten
(GKBI),
je Lage, Plattendicke 12,5 mm

Aufmaß nach tatsächlicher Bekleidungsfläche
Menge: 55,000 m2

**08.02.3 Freitragende Decke, F0 GKB 12,5 mm, Doppelprofile CW 50**
Unterdecke DIN 18168-1, freitragend

Raumbreite <= 2,90 m
Unterkonstruktion aus CW 50-Doppelprofil, 500 mm
Beplankung GKB 12,5 mm
Oberflächenqualität Q2
Unterdecke DIN 18168-1
Einbauhöhe: bis 4,50 m
Raumbreite:  <= 2,90 m.
Befestigungsuntergrund:
Mauerwerkswände/Metallständerwände

Ausführung der Unterkonstruktion aus verzinkten
Stahlblechprofilen DIN 18182-1,
Tragprofile als Doppelprofile CW 50, Randbefestigung
mit UW 50, Befestigung mit für den Untergrund
geeignetem Befestigungsmittel

Decklage/Bekleidung aus Gipsplatten GKB DIN 18180:
einlagig, Plattendicke 12,5 mm,
Verarbeitung gemäß DIN 18181.
Verspachtelung der Gipsplatten gemäß Merkblatt Nr. 2
des Bundesverbandes der Gipsindustrie e.V.
Qualitätsstufe Q2 Standardverspachtelung.
Verarbeitung gemäß DIN 18181.

Ausführungsort:  Mühlenhaus 1.OG (unter der Terrasse)
Menge: 30,000 m2

**08.02.5 Freitragende Decke F90 v.u., GKF 18 mm, Doppelprofile CW 50**
Unterdecke DIN 18168-1, als freitragende Decke,
schräg parallel zum Treppenlauf, Ausführung einfach
abgewinkelt.

Einbauhöhe: ca. 0,25 bis 2,50 m.
Raumbreite ca. 1.10 m

Feuerwiderstandsklasse DIN 4102-2:  F90
für die Deckenbekleidung allein bei Brandbeanspruchung
von
unten zum Schutz des Treppenlaufes.

Befestigungsuntergrund: Mauerwerkswände

Ausführung der Unterkonstruktion aus verzinkten
Stahlblechprofilen DIN 18182-1,
Tragprofile als Doppelprofile CW 50, Randbefestigung
mit UW 50,
Befestigung mit für den Untergrund geeignetem
Befestigungsmitteln,

Decklage/Bekleidung aus Gipsplatten GM-F gem. DIN EN
15283-1
Brandverhalten A1 DIN EN 13501-1, mit nichtbrennbarer,
gipsbeschichteter Glasvliesummantelung:
Fireboard, zweilagig, Plattendicke 2x 20 mm,
Verarbeitung gemäß DIN 18181.

Verspachtelung der Gipsplatten gemäß Merkblatt Nr. 2
des
Bundesverbandes der Gipsindustrie e.V. Qualitätsstufe
Q2
Standardverspachtelung,
Verarbeitung gemäß DIN 18181. Die Ausführung erfolgt
unter
Verwendung von DIN EN 13963, Spachtelmaterial
Fireboard-Spachtel Typ 3B.

Ausführungsort: Mühlenhaus Treppe KG
Menge: 5,500 m2

**08.02.6 vertikale GKB- Bekleidung**
Vertikale GKB- Bekleidung zur Verkleidung von
Deckenbalken,
Dachflächenfenstern, Herstellen von Deckenversprüngen /
vertikalen Abkofferungsflächen etc. an den Decken F0
der
Vorpositionen.
In Einzelflächen < 5.00 m2, einschl. Verspachtelungen

Bekleidungshöhe: bis ca. 350 mm
liefern und herstellen
Menge: 10,000 m2

**08.02.7 Zulage: Kantenschutzprofil 23 / 13 GKB-Bekleidung**
Kantenschutzprofil als Zulage zu vorbeschriebener
GKB-Plattendecke F0/ vertikale GK-Bekleidung.
Ausführung mit Kantenschutzprofil 23 / 13 mm,
einschl. Verspachtelungen an Außenecken
Menge: 10,000 m

#### Bereich 08.03 Sonstiges

**08.03.1 Zulage: Decken - Aussparung rund 100/200**
Zulage zu vorbeschriebener Deckenbekleidung ohne
Brandschutzanforderung für Aussparung für die bauseits
zu
montierenden Tellerventile / Leuchten in
GK-Deckenbekleidungen.

Die Unterkonstruktion der Gipskartondecke in diesem
Bereich trennen und an den Endpunkten gesondert von der
Rohdecke abhängen und passend anarbeiten.
Aussparungsgröße: D = 100 bis 200 mm
Menge: 30,000 Stk

**08.03.2 Decken - Revisionsklappe F0 40/40 Stahlblech weiss**
Deckenrevisionsklappen liefern und gemäß
Haustechnikplanung
unterseitig bündig mit der Deckenfläche einschl aller
Abhängungen und Befestigungen einbauen.

Revisionsklappen Stahlblech, weiß lackiert, verdecktes
Scharniersystem und werkzeuglosem Klappenmechanismus.

Abmessungen ca. 40 / 40 cm, durch den AG zu bemustern
Einbauort:  Sanitärräume EG
Menge: 4,000 Stk

**08.03.3 Zulage: Wände - Aussparung rund 100/200**
Zulage zu vorbeschriebenen GK-Wänden ohne
Brandschutzanforderung für Aussparung für bauseits zu
montierenden Tellerventile etc. herstellen.

Aussparungsgröße: D = 100 bis 200 mm
Menge: 10,000 Stk

**08.03.4 Zulage: Bekleidung Sanitär- Installationblöcke**
Bekleiden von Sanitär- Installationblöcken in
Trockenbauwänden
als Zulage
Menge: 18,000 Stk

**08.03.5 Ausschnitt D bis 71 mm**
Ausschnitte zu vorbeschriebener Montagewand Sanitär.
Durchmesser bis 71 mm.
Menge: 30,000 Stk

**08.03.6 Ausschnitt D 72-150 mm**
Ausschnitte zu vorbeschriebener Montagewand Sanitär.
Durchmesser von 72 bis 150 mm.
Menge: 20,000 Stk

**08.03.7 Öffnungen herstellen, bis 100 cm2**
Öffnungen rund oder eckig in Montagewänden,
Vorsatzschalen /
Installationswänden und GK-Decken herstellen,
einschl. der erforderlichen Auswechslung der
Unterkonstruktion.

Öffnungsfläche:  bis 100 cm2
Menge: 10,000 Stk

**08.03.8 Schließen vorgenannter Öffnung**
Schließen vorgenannter Öffnung nach erfolgter
Installation.
Menge: 10,000 Stk

**08.03.9 Öffnungen herstellen, bis 500 cm2**
Öffnungen rund oder eckig in Montagewänden,
Vorsatzschalen /
Installationswänden und GK-Decken herstellen,
einschl. der erforderlichen Auswechslung der
Unterkonstruktion,

Öffnungsfläche:  bis 500 cm2
Menge: 10,000 Stk

**08.03.10 Schließen vorgenannter Öffnung**
Schließen vorgenannter Öffnung nach erfolgter
Installation
Menge: 10,000 Stk

**08.03.11 Öffnungen herstellen, bis 1.000 cm2**
Öffnungen rund oder eckig in Montagewänden,
Vorsatzschalen /
Installationswänden und GK-Deckenherstellen,
einschl. der erforderlichen Auswechslung der
Unterkonstruktion,

Öffnungsfläche:  bis 1.000 cm2
Menge: 2,000 Stk

**08.03.12 Schließen vorgenannter Öffnung**
Schließen vorgenannter Öffnung nach erfolgter
Installation
Menge: 2,000 Stk

**08.03.13 Rohrdurchführung, GK - Wand**
Rohrdurchführung durch vorbeschriebene Gipskartonwände

Öffnungen, rund und eckig herstellen, einschl. der
erforderlichen Auswechslung der Unterkonstruktion und
nachträgliches Schließen der Hohlräume nach
Installationsdurchführung.

Öffnungsfläche:  bis 1.000 cm2

Ausführungsort: Sanitärbereiche
Menge: 50,000 Stk

**08.03.14 Verfugung, elastisch**
Wandanschluss mit elastischer einseitiger Verfugung
der Anschlüsse der GK-Decken an massive Bauteile und
Anschlüsse der Sanitärobjekte an Fliesen-Wand
mit Dichtstoff auf Acrylbasis, einschl. Glätten der
Fuge.
Menge: 200,000 m

### Titel 09 Putz- und Stuckarbeiten

#### Bereich 09.01 Innenputz

*Hinweis*

**09.01.1 Deckenputz auf Rohrmatten,erneuern < 2,0 m2**
Deckenputz auf Rohrmatten in Einzelflächen kleiner 2,0
m2
vorsichtig ablösen, reinigen und Material in bauseits
gestellte
Container, getrennt nach Abfallarten, laden,
Entsorgung bauseits.

Rohrnägel zur Wiederverwendung bergen. Rohrmatten ein-
oder
doppellagig in geglühtem oder verzinktem Draht
eingebunden, an
der Schadstelle mit Rohrnägeln alle 100 mm auf
vorhandene
Holzschalung befestigen. Stöße der Matten müssen
ineinandergreifen. Fehlbestände ergänzen.

Deckenputz in zwei Arbeitsgängen mit
Gipshaarkalkmörtel oder
gleichwertig als Glattputz in der Struktur des
vorhandenen Putzes
herstellen.

Putzdicke : ca. 15 - 20 mm
Menge: 50,000 m2

**09.01.2 Deckenputz auf Rohrmatten,erneuern > 2,0 m2**
Deckenputz wie vor beschrieben, jedoch
Flächen größer 2,0 m2
Menge: 100,000 m2

**09.01.3 Zulage: Schalung / Sparleisten als Traggrund**
Zulage für der Ersatz der Schalung / Sparleisten als
Traggrund für
den vorgenannten Kalkputz, d: ca. 3 cm,
auch in Kleinmengen, Holzleisten sägerauh.
Bestehende Schalung sauber beschneiden und montieren
der
neuen Schalung / Sparleisten

Ort: Mühlenhaus EG bis DG
Menge: 25,000 m2

**09.01.4 Risse, Deckenputz ausbessern**
Risse im Deckenputz ausbessern, Risse bis 5 cm breit
aufweiten, reinigen und mit Putz der vorhandenen
Qualität
ausbessern. Anschlüsse sauber verreiben und filzen.

Bauschutt  in bauseits gestellte Container, getrennt
nach Abfallarten, laden, Entsorgung bauseits.
Menge: 30,000 m

**09.01.5 Kalkzementputz, 1-lagig auf Decken**
Kalkzementputz einlagig und  Vorspritz im Innenbereich
auf
Decken
Putzgrund: Hohldielen- und Stahlbeton
Mörtelgruppe : P IIb
Oberfläche : abgerieben und gefilzt
Putzdicke : 15 mm

Raumhöhe bis 2,25 m
Einbauort: KG
Menge: 10,000 m2

*Hinweis*

**09.01.6 Schlämmputz, auf Ziegel - Wände**
Innenputz, als Schlämmputz, auf Ziegelflächen mit
zweimaligem Auftrag.
Ausführung einschl. Untergrundvorbereitung, lose Putze
abnehmen, Anhaftungen mit dem Stahlbesen entfernen,
fluatieren, vornässen.

Ausführungsort: Mühlenhaus, Remise KG, DG
Menge: 200,000 m2

**09.01.7 Tiefenimprägnierung Versottung**
Wandfläche vorbereiten Verstottungsrückstände von
der Ziegeloberfläche abschlagen, lose, schadhafte
Mörtelfugen ausräumen, offene Fugen und
Schadensstellen der Ziegelfläche reinigen, vornässen
und mit Zementmörtel verschließen
Diffusionsfähige Tiefenimprägnierung mind. 50 cm über
Schadensrand hinaus in zwei Arbeitsgängen bis zur
Sättigung aufbringen.

Untergrund: Ziegelmauerwerk

Abbruchmatrial in bauseits gestellte Container,
getrennt nach Abfallarten, laden, Entsorgung bauseits.
Menge: 25,000 m2

**09.01.8 Mauerwerksfehlstellen schließen**
Nicht fachgerecht erstelltes Mauerwerk für den
Putzauftrag
vorbereiten.
Offene Mörtelfugen und sonstige Fehlstellen mit einem
Mauermörtel im Putzsystem schließen, Fehlstellentiefe
ca. 5 cm

Raumhöhen bis ca. 3.25 m, (2.OG BTL Ost bis 4.60m)

Abrechnung nach prozentualer Schadenfeststellung je
Wandbereich.

Ort: EG bis DG
Menge: 25,000 m2

**09.01.9 Untergrundvorbereitung für Wandputz - Spritzbewurf**
Untergrundvorbereitung für 2-lagigen Kalkwandputz auf
Massivziegelwänden wie folgt:
Lose Putzreste und Anhaftungen entfernen, Ziegelwände
mit
klarem Wasser und Quast abwaschen, trocknen lassen.
Offene Fugen schließen, halbdeckenden Spritzbewurf
aufbringen

Raumhöhen bis ca. 3,25 m, (2.OG BTL Ost bis 4,60m)
Ort: Mühlenhaus/ Remise EG bis DG
Menge: 2000,000 m2

**09.01.10 Wandputz, Mauerwerkswände - Unterputz**
Unterputz als hydraulischer Kalk-Maschinenputz,
zementfrei für
Innenräume, auf vorbeschriebnem Spritzbewurf auf
Massivziegelwände auftragen, fluchtgerecht verziehen
und
Oberfläche beschichtungsfähig sauber nachschaben.
Putzansätze und -übergänge sind übergangslos
herzustellen.

DIN EN 998-1: GP, CS II, Wc2
Körnung: 0 - 3 mm
Auftragdicke: ca. 20 mm

Raumhöhen bis ca. 3.25 m, (2.OG BTL Ost bis 4.60m)
Ort: Mühlenhaus/ Remise EG bis DG
Menge: 2000,000 m2

**09.01.11 Wandputz, Mauerwerkswände - Oberputz**
Oberputz als hydraulischer Kalk-Maschinenputz,
zementfrei für
Innenräume, auf vorbeschriebnem Spritzbewurf/
Unterputz auf
Massivziegelwände auftragen und abfilzen.
Putzansätze und -übergänge sind übergangslos
herzustellen.

DIN EN 998-1: GP, CS I, Wc0
Körnung: 0 bis 0,8 mm
Auftragdicke: mind. 5mm
Farbe: naturweiß
Qualitätsstufe: Q3

Raumhöhen bis ca. 3.25 m, (2.OG BTL Ost bis 4.60m)
Ort: Mühlenhaus/ Remise EG bis DG
Menge: 2000,000 m2

**09.01.12 Zulage: Kleinflächen bis 1,0 m2**
Zulage für das vorgenannte komplette Putzsystem
bestehend aus
Spritzbewurf, Unter- und Oberputz für die Ausführung in
Kleinflächen bis 1,0 m2 und Fensterleibungen.

Ort: Mühlenhaus/ Remise EG bis DG
Menge: 150,000 m2

**09.01.13 Mehrstärke Unterputz**
Zulage zur Vorposition für Mehrstärke hydraulischem
Kalkputz/
Unterputz bis 10 mm
Menge: 1000,000 m2

**09.01.14 Flächige Verdrahtung zur Rissüberbrückung**
Herstellen einer flächigen Verdrahtung über
Bestandswänden aus
Bruchsteinmauerwerk

Raumhöhen bis ca. 3,50 m
Ort: Mühlenhaus/ Remise EG bis DG
Menge: 100,000 m2

**09.01.15 Herstellen von Putzkanten ohne Putzprofile**
Herstellen von Putzkanten ohne Verwendung von
Putzprofilen an
Ecken, Leibungen und dgl. durch Ein- und Umlatten für
die
Ausbildung von Kanten.
Abrechnung je lfm Kante für das komplette Putzsystem
bestehend
aus Vorspritz, Unter- und Oberputz.

Ort: Mühlenhaus/ Remise EG bis DG
Menge: 250,000 m

**09.01.16 Herstellen von Putzkanten ohne Putzprofile - Rundbögen**
Position wie zuvor im vollen Wortlaut beschrieben,
jedoch
Ausführung an Rundbögenstürzen von Fenster und
Durchgängen
mit Rundbögen.
Menge: 50,000 m

**09.01.17 Eckschutzschienen, Stahl, verzinkt**
Eckschutzschienen, Stahl, verzinkt, liefern und
einbauen
Menge: 50,000 m

**09.01.18 Schlitze schließen, Putz, 20 x 2,5 cm**
Wandschlitze der Elektroinstallation, Abm. 20 x2,5 cm,
im
vorhandenen Wandputz mit Kalkzementmörtel schließen.
Anschlüsse an vorhandenen CS III nach DIN EN 998-1 Putz
übergangslos, inkl. aller notwendigen
Unterputzarmierungen
malerfertig herstellen. Material liefern und einbauen

Arbeitshöhe bis 3,5 m
Nach Verlegung der Elektroinstallation
Menge: 800,000 m

**09.01.19 Schlitze schließen, Putz, 10 x 2,5 cm**
Schlitze im Putz schließen wie in der Vorposition
beschrieben,
nur: Schlitz, ca. 10 x 2,5 cm,
Menge: 600,000 m

**09.01.20 Schlitze schließen, Putz, 5 x 2,5 cm**
Schlitze im Putz schließen wie in der Vorposition
beschrieben,
nur: Schlitz, ca. 5 x 2,5 cm,

Nach Verlegung der Elektroinstallation
Menge: 600,000 m

**09.01.21 Bautenschutz Innenputzarbeiten Mühlenhaus**
Bautenschutz bestehend aus Folie und dem erforderlichen
Befestigungsmaterial für die vollständigen
Innenputzarbeiten.
Insbesondere sind zu schützen:

Fenster: ca. 40 Stk
Innentürrahmen, Schwellen und Außentüren: ca. 40 Stk
Holzinnenfensterläden: ca. 15 Stk
Hist. Befunde auf Wänden und Decken: ca. 10 Stk à ca.
1m2

Abdeck- und Abklebematerial nach Beendigung der
Arbeiten
rückstandslos beseitigen und entsorgen.

Bauseits ist der Fußboden bereits abgedeckt.

Ausführung siehe Grundrisse, Ansichten und Schnitte

Ausführungsort: Mühlenhaus EG-DG
Menge: 225,000 m2

**09.01.22 Bautenschutz Innenputzarbeiten - Remise, Waschhaus**
Bautenschutz bestehend aus Folie und dem erforderlichen
Befestigungsmaterial für die vollständigen
Innenputzarbeiten.
Insbesondere sind zu schützen:

Fenster: ca. 15 Stk
Türen, Durchgangszargen: ca. 10 Stk
Sonst. Bekleidungen für Stützen, Holzwände

Abdeck- und Abklebematerial nach Beendigung der
Arbeiten
rückstandslos beseitigen und entsorgen.

Bauseits ist der Fußboden bereits abgedeckt.

Ausführungsort: Remise, Waschhhaus
Menge: 100,000 m2

*Hinweis*

**09.01.23 Steinwolle 035 beschichtet kleben, d=100mm**
Wärmedämmplatten aus Steinwolle nach EN 13162,
Anwendungstyp WAP-zg nach DIN 4108-10, beiseitig
vorbeschichtet, Faserrichtung parallel zur Oberfläche,
Abreißfestigkeit mind. 3,5 kN/m², Bemessungswert der
Wärmeleitfähigkeit 0,035 W/m*K, nichtbrennbar nach DIN
4102,
Euroklasse A1 nach EN 13501-1, nach den Richtlinien des
Fachverbandes Wärmedämm- Verbundsysteme entsprechend
mit
einem mineralischen Klebemörtel auf Kalk-Zementbasis,
vergütet
kleben.

u-Wert-Abminderung der Dübel [W/m2 · K]: < 0,002

Dämmung des Treppenhauskopfs zum Dachraum, Untergrund
neues Mauerwerk. Das Anpassen an die Unterseite des
Daches ist
mit einzukalkulieren.

Plattendicke: 100 mm
Menge: 20,000 m2

#### Bereich 09.02 Brandschutzputz F90 KG Mühlenhaus

**09.02.1 Deckenputz F90 auf Holzbalkendecke**
Deckenputzsystem, F90 von unten, als
mineralischer Putz, faserverstärkt auf Streckmetall

Untergrund: Holzbalkendecke
Putzdicke: mind. 40 mm

Leitfabrikat: Dossolan 3000
a = 90 cm gemäß Zulassung

Ausführungort: Decke über KG

angebotenes Fabrikat/Typ:

'_____________________________________'
Bietereintrag
Menge: 165,000 m2

**09.02.2 Unterdeckenschalung OSB III**
Unterdeckenschalung aus OSB III, Nut und Feder,
Materialstärke 16 mm, als vollflächige Schalung
unterseitig an den
Holzbalkenbefestigen. Ein Höhenausgleich bis 20 mm ist
mit
einzulkalkulieren.

Untergrund: Holzbalkendecke

Ausführungort: Decke über KG
Menge: 165,000 m2

**09.02.3 Deckenputz F90 auf Hohldielendecke**
Deckenputzsystem, F90 von unten, als
mineralischer Putz, faserverstärkt auf Streckmetall

Untergrund: Hohldielendecke
Putzdicke: mind. 40 mm

Leitfabrikat: Dossolan 3000
a = 90 cm gemäß Zulassung

Ausführungort: Decke über KG

angebotenes Fabrikat/Typ:

'_____________________________________'
Bietereintrag
Menge: 50,000 m2

**09.02.4 Deckenputz F90 - Hohlkehle**
Hohlkehle für vorbeschriebenes Deckenputzsystem
F90 von unten als mineralischer Putz, faserverstärkt
auf
Streckmetall

Hohlkehle zum systemgerechten Wandanschluss
Untergrund: Holzbalkendecke / Hohldielendecke

Ausführungort: Decke über KG
Menge: 215,000 m

**09.02.5 DG Dämmung zwischen den Deckenbalken 100 mm**
Zwischenbalkendämmung aus Mineralwolle, hohllagenfrei
gem.
Herstellerangabe, dicht stumpf gestoßen zwischen
bauzeitlichen
und neuen Deckenbalken verlegen.
Dämmschichtdicke 100 mm
Achsabstand Deckenbalken bis 90-110 cm

Nenn- und Bemessungswert: 0,035 W/(mK)
Euroklasse. nicht brennbar A1 nach DIN EN 13501-1

Das Anarbeiten an Deckendurchdringungen HLS/ELT ist mit
einzukalkulieren. (1 Stk/ 10 m2)

Ausführungsort: Decke über KG

Abrechnung nach m2 Grundrissfläche (Deckenbalken werden
übermessen)

Leitfabrikat: ROCKWOOL  DÄMMFILZ VARIROCK o.glw.

angebotenes Fabrikat/Typ:

'_____________________________________'
Bietereintrag
Menge: 165,000 m2

**09.02.6 Lattung 30/50 mm an Deckenbalken, Absturzsicherung**
Holzlattung, seitlich von unten an den Deckenbalken als
Abrutschsicherung befestigen.

Nadelholz, 30x50 mm

Ausführungsort: Decke über KG
Menge: 275,000 m

**09.02.7 Bautenschutz**
Bautenschutz für vorgenannte Deckenputzarbeiten
für den Schutz der Boden- und Wandflächen.

Ausführung siehe Grundriss KG und Schnitte.

Grundfläche ca. 215 m2
Menge: 1,000 psch

#### Bereich 09.03 Außenputz

**09.03.1 Spritzbewurf Außenbereich**
Spritzbewurf, halbdeckend, für nachfolgenden 2-lagigen
Kalkzementputz auf neuen Ziegelmauerwerkswänden im
Außenbereich aufbringen.

Ausführungsort: Schornsteine Mühlenhaus
Menge: 15,000 m2

**09.03.2 Unterputz, Kalkzementputz Außenbereich**
Unterputz aus Kalkzement an Wänden im Außenbereich.
Putzgrund:  Ziegelmauerwerk mit vorbeschriebenem

  Spritzbewurf
Mörtelart:  GP (Normalputzmörtel)
Mörtelgruppe: CS III (P II)
Kapillare Wasseraufnahme: W 1
Putzdicke:  15 mm

Ausführungsort: Schornsteine Mühlenhaus
Menge: 15,000 m2

**09.03.3 Oberputz, Kalkzementputz/ Scheibenputz Außenbereich**
Oberputz, mineralisch, an Wänden im Außenbereich.
Putzgrund:  Unterputz CS II/III (P II)
Mörtelgruppe: CS II (P II)
Kapillare Wasseraufnahme: W 2
Struktur:  Scheibenputz, Körnung 3 mm
Putzdicke:  10 mm

Ausführungsort: Schornsteine Mühlenhaus
Menge: 15,000 m2

### Titel 10 Estricharbeiten

*Hinweis*

**10.1 Vorarbeiten, Reinigen, ausfugen, schlemmen Ziegeldeckengewölbe**
Vorarbeiten, Reinigen des Untergrundes Ziegelgewölbes,
Verunreinigungen durch Abfegen, Absaugen, Abstoßen von
Mörtelresten.

Offene Fugen ausfugen, gesamte Oberfläche mit
mineralischer
Dichtschlemme von oben beschichten.

Ausführungsort: Remise, Decke über KG
Menge: 65,000 m2

**10.2 Gebunde Schüttung - Ziegelgewölbe**
Gebunde Ausgleichsschüttung entsprechend
Herstellervorschrift
in mehreren Arbeitsgängen liefern und planeben
einbauen.

Nicht brennbar A2-s1
Korngröße 2 - 8 mm
Mindestschütthöhe 30 mm, Einbaustärken 30 bis 50 cm

Untergrund: Ziegelgewölbe als Tonnengewölbe
Fläche ca. 65 m2

Ausführungsort: Remise Decke über KG
Menge: 6,500 m3

**10.3 XPS WLG 030 einlagig, d=40mm**
Wärmedämmschicht als Unterlage für schwimmenden
Estrich,
Dämmstoff aus extrudiertem Polystyrol-Hartschaum als
XPS EN 13164, Anwendungstyp DEO
Bemessungswert Wärmeleitfähigkeit: 0,030 W/mK
in Platten einlagig verlegen,
mit Randdämmstreifen verlegen,
Dämmschichtdicke 40 mm

Untergrund: Gebunde Schüttung

Einbauort: Remise EG
Menge: 55,000 m2

**10.4 Mehrstärke XPS WLG 030 einlagig, d=10mm**
Mehrstärke für vorgenannte Position XPS WLG 030,
je 10 mm
Menge: 55,000 m2

**10.5 TSD EPS 035 DES 20 mm,**
Trittschalldämmung auf vorstehender Wärmedämmung
verlegen
und mit PE-Folie abdecken.
Menge: 55,000 m2

**10.6 Einbringen von Randstreifen**
Einbringen von Randstreifen aus Mineralwolle, 10 mm
dick,
an aufgehende Bauteile, Einbauhöhe min. 2 cm über die
Fertighöhe des Estriches (s. Folgepos.) hinaus.

Einbauort: Remise EG
Menge: 40,000 m

**10.7 Zementestrich CT-C25-F4 (ZE20) d=50 mm**
Zementestrich (CT) DIN EN 13813 als schwimmender
Estrich,
Oberfläche planeben abgezogen zur Aufnahme von Fliesen.
Untergrund waagerecht

EG - CT-C25-F4 (ZE20) d = 50 mm

Einbauort: Remise EG
Menge: 65,000 m2

**10.8 Zulage Zementestrich - Mehrstärke 10 mm**
Zulage für 10 mm Estrich-Mehrstärke des
vorbeschriebenen
Zementestriches.
Menge: 55,000 m2

**10.9 Zulage Anarbeiten an Durchdringungen bis 0,01 m2**
Zulage für Anarbeiten des vorbeschriebenen
Zemnetestrichs an
Durchdringungen bis 0,01 m2
Menge: 5,000 Stk

*Hinweis*

**10.10 Rieselschutz**
Liefern und Einbau eines dampfdiffusionsoffenen
Rieselschutzes
auf Holzbalkendecken unterhalb der
Ausgleichsschüttung. In den
Ecken und im Randbereich ist der Rieselschutz scharf
zu knicken
und über OKFF hinaus anzuordnen.
Bauseits ist die Holzbalkendecke zwischen den
Holzbalken mit
einer OSB 30mm geschlossen.

Einbauort: Mühlenhaus Sanitärräume EG bis DG
Menge: 50,000 m2

**10.11 Gebunde Schüttung - Holzbalkendecken**
Ausgleichsschüttung als gebunde Schüttung entsprechend
Herstellervorschrift liefern und planeben einbauen.

Nicht brennbar A2-s1
Korngröße 1-4 mm
Mindestschütthöhe 10 mm
Einbaustärken ca. 10 - 30 cm

Untergrund: Holzbalken / Holzwerkstoffplatten

Ausführungsort: Sanitärräume EG bis DG
Menge: 1,000 m3

**10.12 Trockenunterboden 2x12.5 mm**
Trockenunterboden auf vorbeschriebene
Ausgleichsschicht mit
tragfähigem, trockenem Untergrund verlegen.

Bauart: Estrich Element, 25 mm dick, mit umlaufenden
Stufenfalz
(zwei werkseitig miteinander verklebte, jeweils 12,5
mm dicken
Gipsfaserplatten Typ GF-I-W2-C1 nach DIN EN 15283-2),
Baustoffklasse A2fl - s1 nach DIN EN 13501-1
Fugenbereiche und Befestigungsmittel sind abhängig vom
Oberbelag abzuspachteln.

Trockenunterboden entsprechend den
Herstellervorschriften
einschl. aller Materialien, Befestigungs-/
Verbindungsmittel,
Estrichkleber und Randdämmstreifen liefern und
montieren.

Rohdeckentyp: Holzbalkendecke
Oberbelag: Fliesen

Einbauort: Mühlenhaus Sanitärräume EG bis DG
Menge: 50,000 m2

**10.13 Estrichbeton - Stakung (Café 2.OG)**
Aufbeton / Trennlage auf der bauseitigen neuen Stakung
Holzbalkendecken
Höhe ca. 8 cm
Breite ca. 85 cm

Abrechnung nach m2 Raum Holzbalken werden übermessen
Menge: 100,000 m2

### Titel 11 Dokumentationen - Mühlenhaus + Mühlenterrasse + Waschhaus

*Hinweis*
0. Allgemeine Anforderungen an die Dokumentation

Alle Maßnahmen und Veränderungen an denkmalgeschützten
Bauten und Objekten sind dokumentationspflichtig.
"Die Dokumentation dient als dauerhafte und
verständliche
Informationsquelle über den Zustand, die Maßnahmen und
die
Veränderungen an einem bearbeiteten Objekt" (Charta von
Venedig, 1964). Aufgabenstellung der Baudokumentation
ist es,
einer nicht mit dem Gebäude vertrauten Person die Art,
den
Umfang und die Besonderheiten der jeweiligen
Baumaßnahme
eindeutig und erschöpfend darzustellen.
Ebenso sollen bauliche Besonderheiten dokumentiert
werden.

1. Dokumentation der ausgeführten Leistung durch
Beschreibung

I. Inhalt der Beschreibung
Die Beschreibung muss folgende Punkte beinhalten:
Ziel der durchzuführenden Maßnahmen
detaillierte Beschreibung der Arbeitsschritte unter
Benennung
der verwendeten Produkte und Werkzeuge
Zusammenfassung der Ergebnisse

Die durchgeführten Maßnahmen sind beispielhaft in
ihrem Vor-,
Zwischen- und Endzustand fotografisch zu dokumentieren.
Der fotografisch dokumentierte Bereich ist in den zur
Verfügung
stehenden Planunterlagen zu kennzeichnen. Die Fotos
sind mit
kurzen Erläuterungstexten zu versehen, welche folgende
Hauptpunkte enthalten müssen:

A: Bezeichnung der Maßnahme
B: Angabe der Verortung
C: Erläuterung des Bildinhaltes
D: Bildnummer E E: Aufnahmedatum
F: Bildautor

Hierfür kann dem AN nach Auftragserteilung eine
Musterseite des
AG als Word-Dokument zur Verfügung gestellt werden.
Diese
Vorlagenseite sollte sinngemäß vollständig ausgefüllt
werden.

II. Form der Beschreibung
Die Gesamtdokumentation ist spätestens acht Wochen nach
Abschluss der Maßnahme in digitaler und ausgedruckter
Form an
den AG zu übergeben und von diesem zu bestätigen.

Digitales Exemplar:
Gesamtdokument im PDF-Format
zusätzlich als separate Dateien: Fotos und kompletter
Anhang
(Abbildungen als nicht komprimierte TIF- oder PNG- oder
JPEG-Dateien, mind. 300 dpi Auflösung)
Bezeichnungen der Einzeldateien analog den in der
Dokumentation verwendeten Bezeichnungen
Abgabe der digitalen Dateien auf einem USB-Stick

Druckexemplar:
Abgabe in einfacher Ausführung, ausgedruckt auf DIN A4
(Formate größer als DIN A4 werden auf DIN A4 gefaltet),
abgeheftet in einem handelsüblichen Aktenordner
weißes, handelsübliches Druckpapier (80 g/m²); alle
Seiten
mit Fotos/Abbildungen nur einseitig bedrucken.

III. Anlagen zur Beschreibung
Material- und Herstellerverzeichnis
Abbildungsverzeichnis mit Negativnummern/ Fotonummern
Produktdatenblätter der verwendeten Stoffe

IV. Dokumentation der ausgeführten Leistung durch
grafische
Eintragungen
1. Inhalt der grafischen Eintragungen
Alle von der Ausführungsplanung/ Werkstattplanung
abweichenden ausgeführten Leistungen sind in
Papierpläne durch
grafische, farbige Kennzeichnung einzutragen. Diese
Arbeitsexemplare sind vor Ort vorzuhalten, um die
grafische
Kennzeichnung und die Einsichtnahme durch die BÜ zu
gewährleisten.

2. Form der grafischen Eintragung
Die Kennzeichnung der ausgeführten Maßnahmen erfolgt
als
Handeintragung in die Ausführungsplanung/
Werkstattplanung.
Diese Eintragungen müssen gut lesbar und mit
lichtechten,
deckenden Farbstiften vorgenommen werden. Die
Arbeitsexemplare sind von der Bauüberwachung
freizugeben.

Der AN erhält dazu eine maßstäbliche Ausfertigungen der
erforderlichen Ausführungspläne.

Nach Abschluss der Maßnahmen ist dem AG das originale
Arbeitsexemplar mit grafisch farbigen Eintragungen
aller
ausgeführten Maßnahmen zu übergeben.

**11.1 Dokumentation Bestand vor Beginn Ausführung**
Dokumentation des Bestandes vor Beginn der Ausführung
gemäß
Leitbeschreibung
Menge: 1,000 Psch

**11.2 Dokumentation Arbeiten während Ausführung**
Dokumentation der Arbeiten während der Ausführung gemäß
Leitbeschreibung
Menge: 1,000 Psch

**11.3 Dokumentation Leistungen nach Abschluß Ausführung**
Dokumentation der Leistungen nach Abschluss der
Ausführung
gemäß Leitbeschreibung
Menge: 1,000 Psch

### Titel 12 Stundenlohnarbeiten

#### Bereich 12.01 Stundenlohnarbeiten

*Hinweis*
Zum Stundenlohnnachweis sind Arbeiten nur auf besondere
Anordnung des AG auszuführen.

Der Verrechnungssatz für die jeweilige Arbeitskraft
umfasst
sämtliche Aufwendungen, wie Lohn- und Gehaltskosten,
Lohn- und
Gehaltsnebenkosten, Zuschläge, lohngebundene und
lohnunabhängige Kosten, sonstige Sozialkosten,
Gemeinkosten,
Wagnis und Gewinn.

In die Verrechnungssätze sind die Lohn- und
Gehaltskosten für die
An- und Abfahrtszeiten einzurechnen. Sie werden nicht
gesondert
vergütet. In den Stundenlohnzetteln sind nur die auf
de Baustelle
anfallenden Stunden anzugeben, nicht aber die
Wegezeiten.

**12.01.1 Stundenlohnarbeiten Facharbeiter**
Stundenlohnarbeiten durch Facharbeiter auf Anordnung
des AG.
Menge: 20,000 Std

**12.01.2 Stundenlohnarbeiten Bauhelfer**
Stundenlohnarbeiten durch Bauhelfer auf Anordnung des
AG.
Menge: 20,000 Std

USt %: 19,00
